# A000, Sanierung Entwässerungsanl MT Nord 22-26
Angebotsaufforderung (GAEB DA XML 3.2, DA83)
Projekt: A-11684-00
Währung: EUR
Vergabeart: Öffentliche Ausschreibung
Eröffnung: 04.08.2026 10:00:00
Ende der Zuschlagsfrist: 03.09.2026
Auftraggeber: Autobahn GmbH des Bundes, Niederlassung West (Montabaur), Autobahn GmbH-NL West, Bahnhofsplatz 1-3, 56410 Montabaur, Bahnhofsplatz 1-3, 56410 Montabaur; Vergabenummer: 26-4-26-4015
Erstellt mit: GXML Toolbox V3.3 R20230829, iTWO_64 V25.0.650, 20.05.2026

## 264-26-4015 A 48, RWBA Linderhohl, AM Heiligenroth
Datum: 20.05.2026
KoA: 612100
WaGr: 99_99_01

### Abschnitt 00 A 48, RWBA Linderhohl

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Verkehrssicherung

**00.01.0001 Verkehrsschild aufb., abb., vorh. Ronde,Dreie.Quad.*Größe 2 Typ RA2*Höhe 2,20 m**
StL-Nr. 2110520812200499
Verkehrsschild aufbauen, vorhalten, warten, instand
setzen und abbauen. Aufstellvorrichtung nach statischen
Erfordernissen. Vorübergehende Verkehrssicherungsmaßnahmen durchführen. Die Kontrolle wird gesondert
vergütet.
Verkehrsschild = Ronde, Dreieck, Quadrat.
Größe 2.
Retroreflektierend mit Folie Klasse RA2.
Aufstellhöhe über der Verkehrsfläche = 2,20 m.
Einsatzzeit 'je nach Bauzeit.'
Menge: 5,000 St
Leistungsbereichkatalog: 105

**00.01.0002 Absp.g.,Warneinr. aufb.,abb.u.vorh. Schr.bake doppels*Typ RA2 zweis. Dauerlicht*Versorg. Wahl AN über 7 b. 14 Tage**
Absperrgerät oder Warneinrichtung betriebsfertig auf- bauen, vorhalten, warten, instand setzen, betreiben und abbauen. Vorübergehende Verkehrssicherungsmaßnahmen durchführen. Die Kontrolle wird gesondert vergütet.
Schraffenbake Größe 1000 x 250 mm doppelseitig.
Mit retroreflektierender Folie Klasse RA2.
Mit 1 Richtstrahler zweiseitig, gelbes Dauerlicht, WL2.
Energieversorgung nach Wahl des AN.
Einsatzzeit je nach Bauzeit.
Menge: 10,000 St
Leistungsbereichkatalog: 105

**00.01.0003 Absp.g.,Warneinr. aufb.,abb.u.vorh. Abspsch. 250x2000*Typ RA2 3 Strah.eins.gelb*mit Tastleiste Versorg. Wahl AN*über 7 b. 14 Tage**
Absperrgerät oder Warneinrichtung betriebsfertig auf-bauen, vorhalten, warten, instand setzen, betreiben und abbauen. Vorübergehende Verkehrssicherungsmaßnahmen durchführen. Die Kontrolle wird gesondert vergütet.
Absperrschranke Größe 250 x 2000 mm mit Aufstellvor- richtung.
Mit retroreflektierender Folie Klasse RA2.
Mit 3 Richtstrahlern einseitig, gelbes Dauerlicht, WL1.
Mit Tastleiste.
Energieversorgung nach Wahl des AN.
Einsatzzeit je nach Bauzeit.
Menge: 1,000 St
Leistungsbereichkatalog: 105

**00.01.0004 Absp.g.,Warneinr. aufb.,abb.u.vorh. Abspsch. 250x2000*Typ RA2 5 Strah.eins. rot*mit Tastleiste Versorg. Wahl AN*über 7 b. 14 Tage**
Absperrgerät oder Warneinrichtung betriebsfertig auf- bauen, vorhalten, warten, instand setzen, betreiben und abbauen. Vorübergehende Verkehrssicherungsmaßnahmen durchführen. Die Kontrolle wird gesondert vergütet.
Absperrschranke Größe 250 x 2000 mm mit Aufstellvor- richtung.
Mit retroreflektierender Folie Klasse RA2.
Mit 5 Richtstrahlern einseitig, rotes Dauerlicht, WL1.
Mit Tastleiste.
Energieversorgung nach Wahl des AN.
Einsatzzeit je nach Bauzeit.
Menge: 2,000 St
Leistungsbereichkatalog: 105

**00.01.0005 Bauzaun aufstellen und entfernen Zaunhöhe 2,0 m*Stahlgitter-FT**
StL-Nr. 1910120733
Bauzaun nach Unterlagen des AG einschl. der erforderlichen Tore und Pfosten standsicher aufstellen, während
der Bauzeit vorhalten und unterhalten sowie nach Beendigung der Bauzeit entfernen. 70 v.H. des Preises werden nach Aufstellen, der Rest nach Entfernen des Bauzaunes vergütet.
Zaunhöhe = 2,00 m.
Zaun aus Stahlgitter-Fertigteilen.
Menge: 120,000 m
Leistungsbereichkatalog: 101

**00.01.0006 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 50,000 d
Leistungsbereichkatalog: 105

### Abschnitt 01 A 48, Absetzbecken Linderhohl

*Hinweis: Hinweis zur OZ 01. ff.*
Die Regenwasserbehandlungsanlage (RWBA), hier das Absetzbecken Linderhohl hat einen ständig wechselnden Wasserzufluss von ca. 5 bis 30 l/s, Zulauf DN 1000 / Ablauf DN 600.

#### Unterabschnitt 01.00 Wasserhaltung

**01.00.0001 Einfache Pumpenanlage einrichten*FD bis 10 m3/h Höhe bis 5,0 m Vorflut 20-50 m*Sumpf verfüllen**
Einfache Pumpenanlage für offene Wasserhaltung zum Trockenlegen und Freihalten des Absetzbeckens von Wasser sowie zum Ableiten des geförderten Wassers einrichten. Pumpensumpf nach Wahl des AN herstellen. Der Einsatz umfasst das betriebsbereite Aufbauen innerhalb des Absetzbeckens, das Abbauen sowie das Herstellen und Beseitigen der Ableitung zum Vorfluter nach Unterlagen des AG.
Vorhalten und Betreiben werden gesondert vergütet.
Wasserhaltung für alle Arbeiten (Entleerung + Reinigung etc.) an der Regenwasserbehandlungsanlage (RWBA) - Absetzbecken Linderhohl.
Förderdurchfluss über 10 bis 30 m3/h.
Förderhöhe bis 5,00 m.
Ableitung mittels Schlauch- u. Rohrleitung herstellen.
Entfernung zum Vorfluter 20 bis 50,00 m.
Pumpensumpf verfüllen.
Menge: 1,000 St
Leistungsbereichkatalog: 109

**01.00.0002 Einfache Pumpenanlage vorhalten**
Einfache Pumpenanlage für offene Wasserhaltung einschließlich Pumpensumpf und Ableitung zum Vorfluter betriebsbereit vorhalten.
Abgerechnet wird nach Kalendertagen.
Wasserhaltung für alle Arbeiten (Entleerung + Reinigung etc.) an der Regenwasserbehandlungsanlage (RWBA) - Absetzbecken Linderhohl.
Ableitung mittels Schlauch- u. Rohrleitung herstellen.
Menge: 12,000 d
Leistungsbereichkatalog: 109

**01.00.0003 Einfache Pumpenanlage betreiben**
Einfache Pumpenanlage für offene Wasserhaltung betreiben.
Abgerechnet wird nach Kalendertagen.
Wasserhaltung für alle Arbeiten (Entleerung + Reinigung etc.) an der Regenwasserbehandlungsanlage (RWBA) - Absetzbecken Linderhohl.
Ableitung mittels Schlauch- u. Rohrleitung herstellen.
Menge: 8,000 d
Leistungsbereichkatalog: 109

**01.00.0004 Absperrblase mit Bypass setzen**
Zulaufleitung des Absetzbeckens (Sandfang) mittels Hochdruck-Absperrblase mit passendem Bypass absperren bzw. abdichten. Rohrzulauf wasserdicht verschließen.
Absperrblase mit Bypass betriebsfertig setzen, vorhalten, warten, instandsetzen, betreiben und abbauen.
Bypass-Leitung an Wasserhaltung / Pumpenanlage anschließen. Wasserhaltung wird gesondert vergütet.
Zulauf = DN/ID 1000.
Menge: 1,000 St

**01.00.0005 Absperrblase ohne Bypass setzen**
Ablaufleitung des Absetzbeckens (Sandfang) mittels Hochdruck-Absperrblase ohne Bypass absperren bzw. abdichten. Rohrablauf wasserdicht verschließen.
Absperrblase betriebsfertig setzen, vorhalten, warten, instandsetzen, betreiben und abbauen.
Wasserhaltung wird gesondert vergütet.
Ablauf = DN/ID 150 bis 200.
Menge: 4,000 St

#### Unterabschnitt 01.01 Reinigungsarbeiten

**01.01.0001 Überstandswasser abpumpen**
*** Pauschalposition
Überstandswasser in der Regenwasserbehandlungsanlage (RWBA) - Absetzbecken Linderhohl, bis ca. 10 - 20 cm oberhalb der abgelagerten Sedimentschicht, in das nachgelagerte bzw. vorgelagerte Regenrückhaltebecken (RRB) oder in den nachgelagerten Entwässerungsschacht schadlos abpumpen bzw. ableiten.
Ein Aufwirbeln der abgesetzten Sedimente ist durch geeignete Saugtechnik zu vermeiden.
Die Position gilt incl. aller Transport-, Material-, Geräte- und Personalkosten. Schlauchlänge bis 50 m.

Überstandswasser, Volumen über 50 bis max. 400 m³.
Menge: 1,000 Psch

**01.01.0002 Behandlungsanlage reinigen**
*** Pauschalposition
Hydrodynamische Reinigung (Wasser-Hochdruckreinigung) der gesamten Regenwasserbehandlungsanlage (RWBA) - Absetzbecken aus Stahlbeton bzw. Kunststoff,  einschl. aller Anlagenbestandteilen u. Einbauteilen durchführen. Die hydrodynamische Reinigung erfolgt ausschließlich mit Frischwasser des AN. Wasserdruck über 400 bis 600 bar.
Reinigungsrückstände nach Unterlagen des AG entsorgen. Entsorgung nach Unterlagen des AG nachweisen. Kosten der Entsorgung sind einzurechnen.
Die Position gilt incl. aller Transport-, Material-, Geräte- und Personalkosten.

Gesamtfläche der Abscheideranlage über 300 bis 400 m².
Menge: 1,000 Psch

**01.01.0003 Schacht reinigen betriebl. Gründen*DN < 1,00 m Verschm.Ger.b.25*Räumg. verwerten**
StL-Nr. 2411090531990201
Entwässerungsschacht im Hochdruck- oder Vakuumspülverfahren reinigen. Räumgut vorentwässern.
Reinigung aus betrieblichen Gründen.
Runder Schacht, DN/ID kleiner 1,00 m.
Schacht 'aus Betonfertigteilen, aus Mauerwerk oder aus Kunststoﬀ.'

Schachttiefe 'über 1,50 bis 3,50 m.'

Höhe der Verschmutzung des Gerinnes bis 25 v.H.
Räumgut nach Wahl des AN verwerten.
Menge: 3,000 St
Leistungsbereichkatalog: 110

**01.01.0004 Schacht reinigen betriebl. Gründen*DN 1,00 - 1,50 m Verschm.Ger.b.25*Räumg. verwerten**
StL-Nr. 2411090532990201
Entwässerungsschacht im Hochdruck- oder Vakuumspülverfahren reinigen. Räumgut vorentwässern.
Reinigung aus betrieblichen Gründen.
Runder Schacht, DN/ID 1 bis 1,50 m.
Schacht 'aus Betonfertigteilen, aus Mauerwerk oder aus Kunststoﬀ.'

Schachttiefe 'über 1,50 bis 3,50 m.'

Höhe der Verschmutzung des Gerinnes bis 25 v.H.
Räumgut nach Wahl des AN verwerten.
Menge: 3,000 St
Leistungsbereichkatalog: 110

**01.01.0005 Entwässerungsleitung reinigen betriebl. Gründe*Rohr DN bis 300 Stahlbeton*Räumg. verwerten**
StL-Nr. 24110903312991
Entwässerungsleitung im Hochdruck- oder Vakuumspülverfahren reinigen. Räumgut vorentwässern.
Reinigung aus betrieblichen Gründen.
Rohr DN/ID bis 300.
Rohr aus Stahlbeton.
Haltungslänge 'bis 50,00 m.'

Verschmutzung 'i.d.R. bis 10 v.H. der Proﬁlhöhe, in Teilbereichen der Leitung bis 25 v.H. der Profilhöhe.'

Räumgut nach Wahl des AN verwerten.
Menge: 75,000 m
Leistungsbereichkatalog: 110

**01.01.0006 Entwässerungsleitung reinigen betriebl. Gründe*Rohr DN ü.300-600 Stahlbeton*Räumg. verwerten**
StL-Nr. 24110903322991
Entwässerungsleitung im Hochdruck- oder Vakuumspülverfahren reinigen. Räumgut vorentwässern.
Reinigung aus betrieblichen Gründen.
Rohr DN/ID über 300 bis 600.
Rohr aus Stahlbeton.
Haltungslänge 'über 25,00 bis 60,00 m.'

Verschmutzung 'i.d.R. bis 10 v.H. der Proﬁlhöhe, in Teilbereichen der Leitung bis 25 v.H. der Profilhöhe.'

Räumgut nach Wahl des AN verwerten.
Menge: 70,000 m
Leistungsbereichkatalog: 110

**01.01.0007 Entwässerungsleitung reinigen betriebl. Gründe Stahlbeton*Räumg. verwerten**
StL-Nr. 24110903392991
Entwässerungsleitung im Hochdruck- oder Vakuumspülverfahren reinigen. Räumgut vorentwässern.
Reinigung aus betrieblichen Gründen.
Rohr DN/ID '1000.'

Rohr aus Stahlbeton.
Haltungslänge 'über 75,00 bis 100,00 m.'

Verschmutzung 'i.d.R. bis 10 v.H. der Proﬁlhöhe, in Teilbereichen der Leitung bis 25 v.H. der Profilhöhe.'

Räumgut nach Wahl des AN verwerten.
Menge: 95,000 m
Leistungsbereichkatalog: 110

#### Unterabschnitt 01.02 Entsorgung

**01.02.0001 Sonst. nicht gefähr. Abfall ents. 20 03 01*Zuordnung AG Entwäss.- einr.*Wahl AN einr. Verbleib elektr.**
StL-Nr. 24802460014411
Sonstigen, nicht gefährlichen Abfall nach
Unterlagen des AG laden, zur Entsorgungsanlage
befördern und entsorgen. Abrechnung nach
Wiegenachweisen.
Abfall = gemischte Siedlungsabfälle.
Abfallschlüssel = 20 03 01.
Maßgebender Parameter nach Unterlagen des AG.
Abfall aus Entwässerungseinrichtungen laden.
Entsorgung nach Wahl des AN. Kosten der
Abfallentsorgung trägt der AN.
Verbleibsdokumentation nach Unterlagen des AG
führen. Dokumentation und Wiegenachweise nach
Abschluss dem AG elektronisch übergeben.
Menge: 0,250 t

**01.02.0002 N. gefährl. Abf. a. Anlagen ents.*DepV=DKII*Wahl AN einr. Verbleib elektr.**
StL-Nr. 2480245099039101
Nicht gefährlichen Abfall aus Anlagen nach
Unterlagen des AG laden, zur Entsorgungsanlage
befördern und entsorgen. Abrechnung nach
Wiegenachweisen.
Abfall '= Sedimente, Baggergut u. Sandfangrückstände.
Abfallschlüssel = 170506 u. 190802.'

Zuordnungswert DepV = DK II.
Abfall laden 'aus Behandlungs- und Betriebsanlagen, hier Absetzbecken (AB) Linderhohl.
Beschreibung des Homogenbereichs B 1 gemäß sep. Boden- gutachten).
Der Wassergehalt des Abfalls entspr. ca. 50 M.-% v.H.
Je nach Annahmebedingung der Entsorgungsstelle muss ggf. eine entspr. Vortrocknung des Abfalls durch den AN erfolgen. Alle Mehraufwendungen für die Verbringung und Vortrocknung des Abfalls sind einzukalkulieren und werden nicht gesondert vergütet.
Größe, Umfang und Bauart der Behandlungsanlage, sind den entspr.  Planunterlagen / Bauwerkszeichnungen zu entnehmen.'

Entsorgung nach Wahl des AN. Kosten der
Abfallentsorgung trägt der AN.
Verbleibsdokumentation nach Unterlagen des AG
führen. Dokumentation und Wiegenachweise nach
Abschluss dem AG elektronisch übergeben.
Menge: 185,000 t
Leistungsbereichkatalog: 802

#### Unterabschnitt 01.03 Sonstiges

**01.03.0001 Geländer abbauen*Stahl**
StL-Nr. 241213039199
Geländer nach Unterlagen des AG abbauen und nach Wahl
des AN verwerten.
Abrechnung nach Länge des Handlaufs zwischen den
Achsen der Endpfosten bzw. Endstäbe.
Geländer 'des kompl. Absetzbecken Linderhohl.'

Baustoff = Stahl.
Höhe des Geländers 'über 1000 mm bis 1100 mm.'

Pfosten 'abschrauben, Bohrlöcher der Verbundanker fachgerecht verschließen.'
Menge: 80,000 m
Leistungsbereichkatalog: 121

**01.03.0002 Stahlgeländer einbauen*Stahl,n.rostend H = 1000 mm Verank.Fusspl.**
StL-Nr. 2412131392190030
Geschweißtes Stahlgeländer nach Unterlagen des AG einbauen.
Abrechnung nach Länge des Handlaufs zwischen den
Achsen der Endpfosten bzw. Endstäbe.
Geländer 'zwischen Sandfang / Zulaufschacht und Verteilerschacht / Absetzbecken montieren.'

Baustoff = Nichtrostender Stahl, Werkstoff-Nr. 1.4401
oder 1.4571.
Oberflächenbeschaffenheit nach Unterlagen des AG.
Höhe des Geländers 1000 mm.
Ausbildung 'als Rohrgeländer mit einem Zwischen- rohrholm.'

Verankerung mit Fußplatte und Verbundankern.
Menge: 65,000 m
Leistungsbereichkatalog: 121

**01.03.0003 Stahlgeländer einbauen*Stahl,n.rostend H = 1000 mm**
StL-Nr. 2412131392190090
Geschweißtes Stahlgeländer nach Unterlagen des AG einbauen.
Abrechnung nach Länge des Handlaufs zwischen den
Achsen der Endpfosten bzw. Endstäbe.
Geländer 'zwischen Treppenabgang und Beton-Tauchwand, im Bereich des innenliegenden Wartungsganges montieren.'

Baustoff = Nichtrostender Stahl, Werkstoff-Nr. 1.4401
oder 1.4571.
Oberflächenbeschaffenheit nach Unterlagen des AG.
Höhe des Geländers 1000 mm.
Ausbildung 'als Rohrgeländer mit einem Zwischen- rohrholm.'

Verankerung 'mit vertikal auskragender Befestigungs- platte und Verbundankern.'
Menge: 17,000 m
Leistungsbereichkatalog: 121

**01.03.0004 Tür/Tor einflüglig f. Stahlgeländer**
Tor, einflüglig, für geschweißtes Stahlgeländer einschließlich der erforderlichen Anpassungs- und Befestigungsarbeiten herstellen. Tor mit Feststeller für den geöffneten Zustand. Tor abschließbar, beidseitig bedienbar.
Torhöhe = 1000 mm.
Torbreite = 800 mm.
Baustoff = Nichtrostender Stahl, Werkstoff-Nr. 1.4401 oder 1.4571. Oberflächenbeschaffenheit nach Unterlagen des AG. Höhe des Geländers 1000 mm.
Ausbildung als Rohrgeländer mit einem Zwischenrohrholm. Verankerung mit Fußplatte und Verbundankern. Drückergarnitur starr, mit Zylinderschloss verschließbar. Schloss liefert AG.
Menge: 2,000 St
Leistungsbereichkatalog: 121

**01.03.0005 Tür/Tor einflüglig f. Stahlgeländer**
Tor, einflüglig, für geschweißtes Stahlgeländer einschließlich der erforderlichen Anpassungs- und Befestigungsarbeiten herstellen. Tor mit Feststeller für den geöffneten Zustand. Tor abschließbar, beidseitig bedienbar.
Torhöhe = 1000 mm.
Torbreite = 800 mm.
Baustoff = Nichtrostender Stahl, Werkstoff-Nr. 1.4401 oder 1.4571. Oberflächenbeschaffenheit nach Unterlagen des AG. Höhe des Geländers 1000 mm.
Ausbildung als Rohrgeländer mit einem Zwischenrohrholm. Verankerung mit vertikal auskragender Befestigungs- platte und Verbundankern.
Drückergarnitur starr, mit Zylinderschloss verschließbar. Schloss liefert AG.
Menge: 2,000 St
Leistungsbereichkatalog: 121

**01.03.0006 Tür/Tor einflüglig f. Stahlgeländer**
Tor, einflüglig, für geschweißtes Stahlgeländer einschließlich der erforderlichen Anpassungs- und Befestigungsarbeiten herstellen. Tor mit Feststeller für den geöffneten Zustand. Tor abschließbar, beidseitig bedienbar.
Torhöhe = 1000 mm.
Torbreite = 1000 mm.
Baustoff = Nichtrostender Stahl, Werkstoff-Nr. 1.4401 oder 1.4571. Oberflächenbeschaffenheit nach Unterlagen des AG. Höhe des Geländers 1000 mm.
Ausbildung als Rohrgeländer mit einem Zwischenrohrholm. Verankerung mit Fußplatte und Verbundankern. Drückergarnitur starr, mit Zylinderschloss verschließbar. Schloss liefert AG.
Menge: 1,000 St
Leistungsbereichkatalog: 121

**01.03.0007 Gitterrostabdeckung einbauen*Schweißpressrost Mw.30/30 mm*Scharnier/Aufl. Verz./n.rostend**
StL-Nr. 2412162392992601
Gitterrostabdeckung nach Unterlagen des AG einbauen.
Einbauort '= Absetzbecken Linderhohl, Rostabdeckung oberhalb des Sandfanges / des Zulaufschachtes (zw. Zulauf DN 1000 u. Verteilerschacht).'

Ausführung = Schweißpressrost.
Belastung '2,5 kN/m2, Einzellast 1 kN.'

Öffnung 'Rechteckig, Länge über 5,00 bis 5,10 m, Breite über 1,90 bis 2,00 m. Fläche ca. 10 m².
Spindelstange des Drosselschiebers und zwei Steigleitern mit Steigschutzsystem in neue Gitterrostabdeckeung integrieren, diesese Anpassungsarbeiten sind in diese Position mit einzukalkulieren.'

Gitterrost, Maschenweite 30/30 mm.
Befestigung mit Scharnier und Schrauben an Auflagerkonstruktion aus Profilstahl. Auflagerkonstruktion einbauen.
Baustoff = Stahl, feuerverzinkt. Befestigungs- und Verschlußteile aus nichtrostendem Stahl, Stahlsorte A4
oder A5 bzw. Werkstoff-Nr. 1.4401 oder 1.4571.
Menge: 1,000 St
Leistungsbereichkatalog: 121

**01.03.0008 Schadstellen ausbessern*über 0,025-0,1 m2 Tiefe bis 5 cm*PCC-Mörtel**
Schadstellen ausbessern. Schadhaften Beton in unter-schiedlichen Einzelflächen ausbessern. Schadstelle zu einem Rechteck aufweiten. Entfernen des schadhaften Betons. Ränder der schadhaften Flächen abgestimmt auf den
Reparaturbaustoff bearbeiten. Reparaturstelle reinigen, Betonfläche mit Grundierung vollflächig vorstreichen und Reparaturbaustoff einbauen. Ausgebaute Stoffe nach Wahl des AN verwerten. Der Reparaturbaustoff wird nicht gesondert vergütet.
Anzahl der Einzelschäden über 5 bis 10.
In Einzelflächen über 0,025 m2 bis 0,10 m2.
Tiefe bis 5 cm.
Reparaturbaustoff = PCC-Mörtel.
Menge: 1,000 m2
Leistungsbereichkatalog: 114

**01.03.0009 Bew. Beton einschl. Schalung herst.*Stahlbeton C35/45**
Bewehrten Beton einschließlich Schalung nach Unterlagen des AG herstellen. Schalung vorhalten und beseitigen. Bewehrung und Traggerüst der Bemessungsklasse B werden gesondert vergütet.
Bauteil = Tauch- u. Trennwände im Bereich des Sandfangs / Zulaufschacht des Absetzbeckens.
Art der Verwendung = Stahlbeton
Druckfestigkeitsklasse C35/45.
Expositionsklasse XD1, XC4, XF3, WA.
Zusätzliche Anforderungen: Rissbreitenbeschränkung wk = 0,3 mm, Betondeckung 45 mm.
Sichtflächenschalung = Für alle sichtbar bleibenden Flächen, ist die Sichtbetonklasse 2 und die Ebensheits- anforderung E 2 gefordert.
Alle Schal- u. Bauteilkanten sind mit Dreikantleisten 15x15 mm zu brechen.
Rohr- / Lochaussparung in Schalung nach Angaben des AN herstellen. Schalung nach ZTV-W LB 215.
Rohr- / Lochaussparung DN/ID 800.
Anschlussbewehrung zu den vorh. Betonwänden (Bestansds- wänden) nach Wahl des AN ausführen.
Betonstahl entsprechend statischen und konstruktiven Erfordernissen einbauen, Stahlmenge = 125 kg/m³. Stahlsorte B 500 M / B 500 S.

Bauwerk-Schnitt:

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Menge: 1,000 m3
Leistungsbereichkatalog: 118

**01.03.0010 Flachschieber ausbauen**
Verbauten Flachschieber in Bauwerk demontieren und aufnehmen. Schraubverbindung lösen, Dübellöcher fachgerecht verschließen.

Schieberart: Drosselschieber mit Spindelantrieb.
Schiebertiefe: über 3,00 m bis 5,00 m.
Rohrschieber:DN/ID 150 bis 200.

Gesamtes Material nach Wahl des AN verwerten.

Bestandsbilder:

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Menge: 1,000 St

**01.03.0011 Zulaufschieber ausbauen**
Verbauten Zulaufschieber in Bauwerk demontieren und aufnehmen. Schraubverbindung lösen, Dübellöcher fachgerecht verschließen.

Schieberart: Rahmen-Drosselschieber mit Spindel- antrieb (einbetoniertem U-Rahmen 80x80).
Schiebertiefe: über 2,00 m bis 3,00 m.
Schieberblatt: Rechteckig, Breite über 1,00 bis 1,20 m.
  Tiefe über 1,15 bis 1,25 m.

Gesamtes Material nach Wahl des AN verwerten.

Bestandsbilder:

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Menge: 1,000 St

**01.03.0012 Schieber in Schacht einbauen**
Verstellbarer, speziell für Abwasser geeigneten Schachtschieber mit kreisförmigem Querschnitt u. horizontalem Schiebergestänge zur Drosselung von mittleren bis großen Abflüssen bei mittleren bis kleinen Wasserdrücken einbauen. Antrieb des Drosselschiebers über  nichtsteigende Spindelstange mit Vierkanntschraube.
Schieberskala auf Schieberplatte und Lagerblock zum andübeln in rundes Schachtbauwerk DN 1000. Andübeln des Drosselschieber an eine runde, senkrechte Schachtwand, oberwasserseitig.
Baustoff für Spindel, Spindelverlängerung, Lagerblock, Halterung u. Befestigungsteile aus nichtrostendem Stahl, Werkstoff-Nr. 1.4401 oder 1.4571.
Droselschieber incl. Schiebergestänge liefern und montieren.
Drosselabfluss bzgl. der Schieberstellung (Öffnungswerte des Schiebers) berechnen u. voreinstellen.

Drosselschiebernennweite DN/ID 150 bis 200.
Einbautiefe über 4,50 m bis 5,00 m.

Bestandsbilder:

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Menge: 1,000 St

**01.03.0013 Zulaufschieber einbauen**
Verstellbarer, speziell für Abwasser geeigneten Zulaufschieber mit kreisförmigem Querschnitt u. horizontalem Schiebergestänge zur Drosselung von mittleren bis großen Abflüssen bei mittleren bis kleinen Wasserdrücken einbauen. Antrieb des Drosselschiebers über  nichtsteigende Spindelstange mit Vierkanntschraube.
Schieberskala auf Schieberplatte und Lagerblock zum andübeln an Bauwerkswand. Andübeln des Drosselschieber an eine ebene, senkrechte Wand, oberwasserseitig.
Baustoff für Spindel, Spindelverlängerung, Lagerblock, Halterung u. Befestigungsteile aus nichtrostendem Stahl, Werkstoff-Nr. 1.4401 oder 1.4571.
Droselschieber incl. Schiebergestänge liefern und montieren, ggf. Gitterrostabdeckung anpassen.
Drosselabfluss bzgl. der Schieberstellung (Öffnungswerte des Schiebers) berechnen u. voreinstellen.

Drosselschiebernennweite DN/ID 800.
Einbautiefe über 1,50 m bis 2,50 m.

Bauwerk-Schnitt:

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Menge: 1,000 St

**01.03.0014 Schieberantrieb einbauen**
Schieber-Standsäule mit Handstellrad aus 1.4301 mit einer abdeckbaren Fettzugangsbohrung, min. Durchmesser 50 mm zum Aufdübeln auf eine Betondecke bzw. auskragende Anbauplatte liefern und montieren. Bedienbarkeit des Handstellrad zum Lösen max 400 N und für den übrigen Hub 100 N nicht übersteigen. Walzgelagertes Handrad mit geschlossenen kantenlosen Konturem mit UV-beständiger rostfreien Stellungsanzeige mit Axialdichtringen zwecks Überflutung der Anlage.  Hubhöhe in Lupenfunktionsfenster ablesbar, incl. Antriebsschutzhaube aus 1.4301.
Entspr. auskragende Anbaublatte anfertigen und montieren, ggf. Gitterrostabdeckung anpassen.
Menge: 1,000 St

**01.03.0015 Steigeisen im Bauwerk entfernen**
Vorh. Steigeisen, zweiläufig nach DIN 1212 4 St/m im Bauwerksbereich incl. zwei Abstiegshandläufen entfernen und nach Wahl des AN verwerten.
Baustoff = Gusseisen.
Schadstellen ausbessern. Schadhaften Beton in unter-schiedlichen Einzelflächen ausbessern. Schadstelle zu einem Rechteck aufweiten. Entfernen des schadhaften Betons. Ränder der schadhaften Flächen abgestimmt auf den
Reparaturbaustoff bearbeiten. Reparaturstelle reinigen, Betonfläche mit Grundierung vollflächig vorstreichen und Reparaturbaustoff einbauen. Ausgebaute Stoffe nach Wahl des AN verwerten. Der Reparaturbaustoff wird nicht gesondert vergütet.
Reparaturbaustoff = PCC-Mörtel.
Menge: 45,000 St
Leistungsbereichkatalog: 114

**01.03.0016 Steigleitern mit Steigschutzsystem**
Ortsfeste Steigleiter mit Steigschutz-Schienensystem liefern und einbauen.
Baustoff = Nichtrostender Stahl, Werkstoff-Nr. 1.4401 oder 1.4571, geschlossenes Rechteck-Rohrholmprofil. Leitersprossen 30x30 mm, tritt- und rutschsicher.
Leiter- / Sprossenbreite über 440 bis 500 mm, einschließlich Wandhalter. Steigmaß 280 mm.
Leiterlänge über 3,00 bis 4,75 m zzgl. Einholm-Einstiegshilfe.
Steigschutz-Schienensystem aus nichtrostendem Stahl, Werkstoff-Nr. 1.4401 oder 1.4571. Führungsschienen einschließlich Schienenverbinder und Halterung. Kupplung für aufsteckbare Einholm-Einstiegshilfe einschließlich zwei Endanschlägen. Befestigung am Leiterholm.
Steigleiter mit Steigschutz-Schienensystem geprüft u. zertifiziert nach DIN EN ISO 14122, DIN EN 14396, DIN 18799, DIN EN 351.

Einholm-Einstiegshilfe, versenkbar, zur Wandmontage liefern und einbauen. Verankerung mit vertikaler Befestigungsplatte und Verbundankern über 4 Befestigungs- punkte. Fühungshülse DU = 44 mm, Haltestange 38 mm. Länge der Haltestange 1,60 m, arretierbare Haltestange.
Einstiegshilfe geprüft u. zertifiziert nach DIN EN 19572.
Menge: 6,000 St

**01.03.0017 Amphibien-Ausstiegshilfe einbauen**
Amphibien-Ausstiegshilfe (Froschleiter) aus glasfaser- verstärktem Kunststoff (GFK) liefern und einbauen.

Einbauort=Absetzbecken Linderhohl zw. Verteilerschacht u. Eichen-Bohlenwand.

Bemaßung=Länge ca. 8,00 m, Breite ca. 40 cm.
  Aufstellwinkel ca. 30°

Amphibien-Ausstiegshilfe mit besandeter Oberfläche und Querrippen.
Verankerung der Ausstiegshilfe mit Beton-Dübeln und Schrauben an der Innenseite des Absetzbeckens.
Menge: 1,000 St

### Abschnitt 02 A 48, Sanierung RRB Linderhohl

*Hinweis: Hinweis zur OZ 02. ff.*
Die Regenwasserbehandlungsanlage (RWBA), hier das Regenrückhaltebecken Linderhohl hat einen ständig wechselnden Wasserzufluss von ca. 5 bis 30 l/s, Zulauf DN 600 / Ablauf DN 300 im RRB bzw. DN 600 im Ablaufbauwerk.

#### Unterabschnitt 02.00 Erdbau

**02.00.0001 Strauchbestand roden*verfüll/Boden AG Wst.Verw.AN*S.Abr. Verw. AN**
StL-Nr. 24106010901101
Strauchbestand und sonstiger Aufwuchs bis 0,10 m Stammdurchmesser, in 1,00 m Höhe über dem Erdboden gemessen,
mit Wurzelwerk roden. Abrechnung nach Fläche der
größten Ausdehnung des Strauchwerks.
Mittlere Höhe 'über 1,00 bis 3,00 m.'

Wurzellöcher mit geeignetem Boden verfüllen.
Boden aus Abtragsbereichen profilgerecht lösen.
Wurzelstöcke nach Wahl des AN verwerten.
Schlagabraum nach Wahl des AN verwerten.
Menge: 225,000 m2
Leistungsbereichkatalog: 106

**02.00.0002 Bäume fällen ohne Roden DU über 0,1-0,3 m*Holz Verwert. AN S.Abr.Verwert. AN**
StL-Nr. 241060301011
Bäume fällen, höchstens 0,25 m über dem Erdboden
absägen. Gemessen wird der Durchmesser 1,00 m über dem
Erdboden. Wurzelstöcke roden bzw. ausfräsen wird gesondert vergütet.
Durchmesser über 0,10 bis 0,30 m.
Gesamtes Holz nach Wahl des AN verwerten.
Schlagabraum nach Wahl des AN verwerten.
Menge: 15,000 St
Leistungsbereichkatalog: 106

**02.00.0003 Bäume fällen ohne Roden DU über 0,3-0,5 m*Holz Verwert. AN S.Abr.Verwert. AN**
StL-Nr. 241060302011
Bäume fällen, höchstens 0,25 m über dem Erdboden
absägen. Gemessen wird der Durchmesser 1,00 m über dem
Erdboden. Wurzelstöcke roden bzw. ausfräsen wird gesondert vergütet.
Durchmesser über 0,30 bis 0,50 m.
Gesamtes Holz nach Wahl des AN verwerten.
Schlagabraum nach Wahl des AN verwerten.
Menge: 2,000 St
Leistungsbereichkatalog: 106

**02.00.0004 Bäume fällen ohne Roden DU über 0,5-0,75m*Holz Verwert. AN S.Abr.Verwert. AN**
StL-Nr. 241060303011
Bäume fällen, höchstens 0,25 m über dem Erdboden
absägen. Gemessen wird der Durchmesser 1,00 m über dem
Erdboden. Wurzelstöcke roden bzw. ausfräsen wird gesondert vergütet.
Durchmesser über 0,50 bis 0,75 m.
Gesamtes Holz nach Wahl des AN verwerten.
Schlagabraum nach Wahl des AN verwerten.
Menge: 1,000 St
Leistungsbereichkatalog: 106

**02.00.0005 Wurzelstöcke roden DU über 0,1-0,3 m*verfüll/Boden AG Wst.Verw. AN**
StL-Nr. 241060201011
Wurzelstöcke roden. Gemessen wird der Durchmesser der
Schnittstelle des Wurzelstocks vor dem Roden.
Durchmesser über 0,10 bis 0,30 m.
Wurzellöcher mit geeignetem Boden verfüllen. Boden aus
Abtragsbereichen profilgerecht lösen.
Wurzelstöcke nach Wahl des AN verwerten.
Menge: 20,000 St
Leistungsbereichkatalog: 106

**02.00.0006 Wurzelstöcke roden DU über 0,3-0,5 m*verfüll/Boden AG Wst.Verw. AN**
StL-Nr. 241060202011
Wurzelstöcke roden. Gemessen wird der Durchmesser der
Schnittstelle des Wurzelstocks vor dem Roden.
Durchmesser über 0,30 bis 0,50 m.
Wurzellöcher mit geeignetem Boden verfüllen. Boden aus
Abtragsbereichen profilgerecht lösen.
Wurzelstöcke nach Wahl des AN verwerten.
Menge: 10,000 St
Leistungsbereichkatalog: 106

**02.00.0007 Wurzelstöcke roden DU über 0,5-0,75m*verfüll/Boden AG Wst.Verw. AN**
StL-Nr. 241060203011
Wurzelstöcke roden. Gemessen wird der Durchmesser der
Schnittstelle des Wurzelstocks vor dem Roden.
Durchmesser über 0,50 bis 0,75 m.
Wurzellöcher mit geeignetem Boden verfüllen. Boden aus
Abtragsbereichen profilgerecht lösen.
Wurzelstöcke nach Wahl des AN verwerten.
Menge: 2,000 St
Leistungsbereichkatalog: 106

**02.00.0008 Bauliche Anlage abbrechen ohne Sprengen*Anl. freil./verd. ges. Abbr. verw.**
StL-Nr. 24106053991011
Bauliche Anlage abbrechen. Anlage nach Unterlagen des
AG. Abrechnung nach Volumen des umbauten Raumes
der abzubrechenden Anlage.
Anlage 'Hindernisse im Straßenkörper bzw. im Baufeld, Einfriedungen, Betonreste, Pfosten, Durchlässe, Schächte, Rinnen, Bauwerke und kleinere Böschungsflügelwände etc. nach Angaben des AG.'

Anlage aus 'Stahlbeton, Beton, Mauerwerk, Naturstein u. Metall etc.'

Ohne Sprengen.
Bauliche Anlage freilegen. Baugrube nach Abbruch mit
Boden verfüllen und verdichten. Boden aus Abtragsbereichen profilgerecht lösen.
Gesamtes Abbruchgut nach Wahl des AN verwerten.
Menge: 3,000 m3
Leistungsbereichkatalog: 106

**02.00.0009 Beton C 20/25 einbauen**
Beton C 20/25 einbauen.
Hohlräume in denen das übliche Verfüllungsmaterial nicht ausreichend verdichtet werden kann, mit Beton C 20/25 verfüllen u. verdichten.
Kleine Zwickel u . Streifen im Handeinbau, Rohrummantelung, Unterfangungen u. Sicherungsmaßnahmen etc.
Menge: 1,000 m3

**02.00.0010 Oberboden abtragen und lagern Abtr.über 10-30cm*Oberbod.i.lagern Abrechnung Abtrag**
StL-Nr. 24106110002101
Oberboden ggf. einschließlich Vegetationsdecke abtragen
und lagern. Oberboden in regelmäßig geformten Mieten
locker aufsetzen. Ansaat und Mähen einer Decksaat werden gesondert vergütet. Beschreibung der Homogenbereiche nach Unterlagen des AG.
Dicke des Abtrages über 10 bis 30 cm.
Oberboden innerhalb der Baustelle lagern.
Abrechnung nach Abtragsprofilen.
Menge: 125,000 m3
Leistungsbereichkatalog: 106

**02.00.0011 Oberboden des AG andecken Böschungen Boden i. aufnehm.**
StL-Nr. 24106143010901
Gelagerten Oberboden des AG profilgerecht andecken. Ho-
mogenbereiche nach Unterlagen des AG. Abrechnung nach
angedeckten Flächen.
Andeckung auf Böschungen. Vorhandene Böschung vor Auftrag des Oberbodens aufrauen und mit Rillen versehen.
Dicke der Andeckung 'über 5 bis 15 cm.'

Oberboden innerhalb der Baustelle aufnehmen.
Menge: 50,000 m2
Leistungsbereichkatalog: 106

**02.00.0012 Oberboden des AG weiterverwenden Oberb.Abtragsp.**
StL-Nr. 2410616303
Gelagerten Oberboden des AG aufnehmen und weiterverwenden. Homogenbereiche nach Unterlagen des AG.
Oberboden nach Wahl des AN verwerten. Abrechnung
nach Abtragsprofilen.
Menge: 75,000 m3
Leistungsbereichkatalog: 106

**02.00.0013 Nassansaat mit RSM Regio herstellen 100 g Zellulose*25 g Kleber 40 g NPKMg UG 07**
StL-Nr. 2110722012019007
Nassansaat mit RSM Regio herstellen. Mischgut in
gleichmäßiger Mischung halten. Mischgut auf die Flächen
aufbringen. Ansaat auch auf Flächen steiler 1:4. Die
nachfolgend festgelegten Mengen der Zuschlagstoffe beziehen sich jeweils auf 1 m2 Fläche.
Mulchstoff, 100 g Zellulose, Basis 40 v.H. absolut trocken. Bei Verwendung einer höheren Konzentration entsprechende Mindermenge.
Kleber aus Kunststoff-Emulsion, 25 g, bei Konzentraten
10 g.
40 g NPKMg-Dünger, mind. 14 v.H. N, chloridarm.
Saatgutmenge '= 10 g/m².'

Regiosaatgutmischung (RSM Regio), Ursprungsgebiet 7,
Rheinisches Bergland.
Menge: 1200,000 m2
Leistungsbereichkatalog: 107

**02.00.0014 Saatfläche mit Stroh mulchen 400 g/m2 Stroh*Kunst.Emuls. 25g gehäckselt**
StL-Nr. 21107226030201
Saatfläche gleichmäßig mit Stroh mulchen und das Stroh
verkleben.
Menge = 400 g/m2 Stroh.
Kleber aus Kunststoff-Emulsion 25 g/m2.
Gehäckselt.
Menge: 1200,000 m2
Leistungsbereichkatalog: 107

**02.00.0015 Boden bzw. Fels lösen und einbauen*Vertief.verfüllen Planum nicht ges.*Abrechng. Auftrag**
Boden bzw. Fels aus Abtragsbereichen profilgerecht lösen und in den Auftragsbereichen profilgerecht einbauen und verdichten einschließlich ggf. erforderlicher Wasserzugabe. Beschreibung der Homogenbereiche nach Unterlagen des AG. Die Herstellung von Mulden und Gräben wird gesondert vergütet.
Einbaustelle = Vers. Böschungsbereiche und in Zauntrasse.
Beschreibung des Homogenbereichs B 4 gemäß sep. Boden- gutachten).
Örtliche Vertiefungen im Boden bis 0,50 m Tiefe verfüllen.
Das Herstellen des Planums wird nicht gesondert vergütet.
Abrechnung nach Auftragsprofilen bzw. örtlichem Aufmaß.
Menge: 75,000 m3
Leistungsbereichkatalog: 106

**02.00.0016 Abtreppung herstellen**
StL-Nr. 2410624099
Abtreppung, mind. 0,60 m hoch, in geneigter Grundfläche
für Anschüttung nach Unterlagen des AG herstellen, Sohle der Abtreppung verdichten einschließlich ggf. erforderlicher Wasserzugabe. Boden bzw. Fels in Auftragsbereichen einbauen und verdichten einschließlich ggf.
erforderlicher Wasserzugabe. Beschreibung der Homogenbereiche nach Unterlagen des AG.
Homogenbereich 'Beschreibung des Homogenbereichs B 4 gemäß sep. Bodengutachten), vers. Böschungsbereiche und in Zauntrasse.'
Menge: 70,000 m
Leistungsbereichkatalog: 106

**02.00.0017 Boden lösen u. fördern**
Boden aus Abtragsbereichen profilgerecht lösen und fördern. In dieser OZ ist das lageweise aufnehmen bzw. alle Mehraufwendungen des AG einzukalkulieren, die u.a. aus dem erforderlich werdenden getrennt aufnehmen der unterschiedlichen LAGA-Belastungseinstufungen resul- tieren.
Erforderl. separieren, zwischenlagern, transportieren und ablagern auf einer Deponie etc., wird gesondert vergütet
(Zulage).

Aushubbereiche:

- RRB Linderhohl, Endschlammung des Erdbeckens,
- Böschungsabtrag u. Böschungsbefestigungen,
- Tieferschachtungen für UGV,
- Aus- u. Umbaubereiche,
- Gehweg- u. Nebenanlagen,
- Bord- u. Rinnenanlagen,
- Böschungstreppen,
- Ländliche Wirtschaftswege,
- Zwickel und Streifen.

Beschreibung der Homogenbereiche B 2 bis B 4 (siehe hierzu sep. Bodengutachten), zusätzl. Waldboden sowie Schotter, Splitt, Gestück und evtl. Pflasterreste etc. Abtrag in wechselnden Stärken.
Die Auskofferungsbreiten sind unterschiedlich, auch in schmalen Streifen und Zwickel.

Das Herstellen des Planums wird nicht gesondert vergütet.

Abgerechnet wird nach Abtragsprofilen bzw. örtlichem Aufmaß.
Menge: 535,000 m3

**02.00.0018 Nicht gefährl. Boden ablag. (Zul.)**
Nicht gefährlicher Boden bzw. Fels innerhalb der Baustelle nach Angaben des AG unter Beachtung der gesetzlichen Bestimmungen separieren, transportieren, ggf. sammeln u. zwischenlagern, erneut aufladen und auf eine zugelassene Deponie bzw . einer zugelassenen Verwertung nach Wahl des AN transportieren und ablagern.

Aushubbereiche:

- RRB Linderhohl, Endschlammen des Erdbeckens.
  Sedimente, obere humose Schicht.

Einstufung:  BG-F3

Deponieklasse: DK I

Abfallschlüssel: 170506
Gemäß Schadstoffanalyse / Prüfbericht: siehe hierzu sep. Prüfbericht.

Probe:  MP 1
  Labor Hart GmbH, Neuwied

Der Wassergehalt des Bodens entspr. ca. 50 M.-% v.H.
Je nach Annahmebedingung der Entsorgungsstelle muss ggf. eine entspr. Vortrocknung des Abfalls durch den AN erfolgen. Alle Mehraufwendungen für die Verbringung und Vortrocknung des Bodens sind einzukalkulieren und werden nicht gesondert vergütet.

Die Deponiegebühren sind vom AN direkt an den Deponiebetreiber zu entrichten.

Anlieferungsbedingungen mit Deponiebetreiber frühzeitig abstimmen. Notwendige Transportgenehmigungen einholen, sowie erforderliche Begleitscheine vorhalten.

Der AN hat vor Auftragserteilung schriftlich anzugeben, ob es sich um eine Verwertungs- oder Beseitigungsmaßnahme handelt. In beiden Fällen sind sowohl die gesetzliche Zulassung als auch die schriftliche Annahmererklärung des Deponiebetreibers bzw . des Maßnahmeträgers dem AG vorzulegen.

Abgerechnet wird nach Massenermittlung der einzelnen Leistungspositionen.
Menge: 335,000 m3

**02.00.0019 Nicht gefährl. Boden ablag. (Zul.)**
Nicht gefährlicher Boden bzw. Fels innerhalb der Baustelle nach Angaben des AG unter Beachtung der gesetzlichen Bestimmungen separieren, transportieren, ggf. sammeln u. zwischenlagern, erneut aufladen und auf eine zugelassene Deponie bzw . einer zugelassenen Verwertung nach Wahl des AN transportieren und ablagern.

Aushubbereiche:

- RRB Linderhohl, Endschlammen des Erdbeckens,
  Sedimente, untere Schicht.
- Tieferschachtungen für UGV,
- Bord- u. Rinnenanlagen,
- Zwickel und Streifen.

Einstufung:  BG-0*

Deponieklasse: k.A.

Abfallschlüssel: 170506
Gemäß Schadstoffanalyse / Prüfbericht: siehe hierzu sep. Prüfbericht.

Probe:  MP 2
  Labor Hart GmbH, Neuwied

Die Deponiegebühren sind vom AN direkt an den Deponiebetreiber zu entrichten.

Anlieferungsbedingungen mit Deponiebetreiber frühzeitig abstimmen. Notwendige Transportgenehmigungen einholen, sowie erforderliche Begleitscheine vorhalten.

Der AN hat vor Auftragserteilung schriftlich anzugeben, ob es sich um eine Verwertungs- oder Beseitigungsmaßnahme handelt. In beiden Fällen sind sowohl die gesetzliche Zulassung als auch die schriftliche Annahmererklärung des Deponiebetreibers bzw . des Maßnahmeträgers dem AG vorzulegen.

Abgerechnet wird nach Massenermittlung der einzelnen Leistungspositionen.
Menge: 180,000 m3

**02.00.0020 Nicht gefährl. Boden ablag. (Zul.)**
Nicht gefährlicher Boden bzw. Fels innerhalb der Baustelle nach Angaben des AG unter Beachtung der gesetzlichen Bestimmungen separieren, transportieren, ggf. sammeln u. zwischenlagern, erneut aufladen und auf eine zugelassene Deponie bzw . einer zugelassenen Verwertung nach Wahl des AN transportieren und ablagern.

Aushubbereiche:

- Boden aus seitlichen Wällen des RRB,
- Böschungsabtrag u. Böschungsbefestigungen,
- Tieferschachtungen für UGV,
- Aus- u. Umbaubereiche,
- Gehweg- u. Nebenanlagen,
- Bordanlagen,
- Böschungstreppen,
- Ländliche Wirtschaftswege,
- Zwickel und Streifen.

Einstufung:  BG-0*

Deponieklasse: k.A.

Abfallschlüssel: 170504
Gemäß Schadstoffanalyse / Prüfbericht: siehe hierzu sep. Prüfbericht.

Probe:  MP Wall
  Labor Hart GmbH, Neuwied

Die Deponiegebühren sind vom AN direkt an den Deponiebetreiber zu entrichten.

Anlieferungsbedingungen mit Deponiebetreiber frühzeitig abstimmen. Notwendige Transportgenehmigungen einholen, sowie erforderliche Begleitscheine vorhalten.

Der AN hat vor Auftragserteilung schriftlich anzugeben, ob es sich um eine Verwertungs- oder Beseitigungsmaßnahme handelt. In beiden Fällen sind sowohl die gesetzliche Zulassung als auch die schriftliche Annahmererklärung des Deponiebetreibers bzw . des Maßnahmeträgers dem AG vorzulegen.

Abgerechnet wird nach Massenermittlung der einzelnen Leistungspositionen.
Menge: 30,000 m3

**02.00.0021 Geotextil als Trennschicht verlegen Nutz.Dauer>25Jahr*pH 4-9 GRK 5 Abr. Abwicklung**
StL-Nr. 2410640321020902
Geotextil als Trenn- und Filterschicht verlegen. Trennschicht nach Unterlagen des AG. Überlappung mindestens
0,50 m. Überschüttung wird gesondert vergütet.
Erforderliche Nutzungsdauer über 25 Jahre.
pH-Wert des Umgebungsmilieus 4 bis 9.
Geotextilrobustheitsklasse 5.
Verlegen 'des Geotextiles unterhalb der UGV, Verlegerichtung nach Wahl des AN, Überlappung mind. 0,5 m. Schnitte für Zwickel und Streifen sind mit einzukalkulieren.'

Abrechnung nach abgewickelter, überdeckter Fläche
ohne Überlappung.
Menge: 175,000 m2
Leistungsbereichkatalog: 106

**02.00.0022 Untergrundverbesserung durchführen*Wasserschutzgeb.**
StL-Nr. 2410634091
Untergrundverbesserung nach Unterlagen des AG durchführen. Baustoff in nicht genügend tragfähigen Boden einbringen. Baustoff nach Unterlagen des AG liefern.
Einbaudokumentation nach Unterlagen des AG übergeben.
Baustoff '= gebrochenes Naturhartgestein der Körnung 0/150 mm.'

Baustoff für Einbau in Wasserschutzgebieten nach Unterlagen des AG geeignet.
Menge: 315,000 t
Leistungsbereichkatalog: 106

**02.00.0023 Baustoff liefern und einbauen*Wasserschutzgeb.*Planum nicht ges.**
StL-Nr. 24106243919199
Geeigneten Baustoff liefern, in Auftragsbereichen profilgerecht einbauen und verdichten.
Baustoff '= gebrochenes Naturhartgestein der Körnung 150 bis 300 mm.'

Baustoff für Einbau in Wasserschutzgebieten nach Unterlagen des AG geeignet.
Einbaustelle '= Betriebszufahrt (Rampe) ins RRB Linderhohl.'

Das Herstellen des Planums wird nicht gesondert
vergütet.
Abrechnung 'nach Auftragsprofilen bzw. örtlichem Aufmaß.'
Menge: 150,000 m3
Leistungsbereichkatalog: 106

#### Unterabschnitt 02.01 Baugruben, Leitungsgräben

**02.01.0001 Einfache Pumpenanlage einrichten*FD 10-30 m3/h Höhe bis 5,0 m Vorflut 20-50 m*Sumpf verfüllen**
StL-Nr. 2110910192109201
Einfache Pumpenanlage für offene Wasserhaltung zum Trockenlegen und Freihalten der Baugrube von Wasser sowie
zum Ableiten des geförderten Wassers einrichten. Pumpensumpf nach Wahl des AN herstellen. Der Einsatz umfasst das betriebsbereite Aufbauen innerhalb einer Baugrube, das Abbauen sowie das Herstellen und Beseitigen
der Ableitung zum Vorfluter nach Unterlagen des AG.
Vorhalten und Betreiben werden gesondert vergütet.
Baugrube '/ Ausschachtung für alle Arbeiten an der Grund- u. Verteilerrinne, am  Zulauf u. Auslaufbauwerk sowie zur Entschlammung des RRB Linderhohl.'

Förderdurchfluss über 10 bis 30 m3/h.
Förderhöhe bis 5,00 m.
Ableitung 'mittels Schlauch- u. Rohrleitung herstellen.'

Entfernung zum Vorfluter 20 bis 50,00 m.
Pumpensumpf verfüllen.
Menge: 1,000 St
Leistungsbereichkatalog: 109

**02.01.0002 Einfache Pumpenanlage vorhalten**
StL-Nr. 211091059090
Einfache Pumpenanlage für offene Wasserhaltung einschließlich Pumpensumpf und Ableitung zum Vorfluter
betriebsbereit vorhalten.
Abgerechnet wird nach Kalendertagen.
Baugrube '/ Ausschachtung für alle Arbeiten an der Grund- u. Verteilerrinne, am  Zulauf u. Auslaufbauwerk sowie zur Entschlammung des RRB Linderhohl.'

Ableitung 'mittels Schlauch- u. Rohrleitung herstellen.'
Menge: 10,000 d
Leistungsbereichkatalog: 109

**02.01.0003 Einfache Pumpenanlage betreiben**
StL-Nr. 211091099900
Einfache Pumpenanlage für offene Wasserhaltung betreiben.
Abgerechnet wird nach Kalendertagen.
Baugrube '/ Ausschachtung für alle Arbeiten an der Grund- u. Verteilerrinne, am  Zulauf u. Auslaufbauwerk sowie zur Entschlammung des RRB Linderhohl.'

Ableitung 'mittels Schlauch- u. Rohrleitung herstellen.'
Menge: 12,000 d
Leistungsbereichkatalog: 109

**02.01.0004 Baugrube herstellen Tiefe bis 1,25 m**
StL-Nr. 24108107991099
Baugrube nach Unterlagen des AG herstellen.
Beschreibung der Homogenbereiche nach Unterlagen des
AG. Verbau wird gesondert vergütet.
Homogenbereiche 'Beschreibung der Homogenbereiche B 2 bis B 4 (siehe hierzu sep. Bodengutachten),
Örtliche Vertiefungen im Boden bis 0,50 m Tiefe verfüllen.
Das Herstellen des Planums wird nicht gesondert vergütet.'

Baugrube '= Einlaufbauwerk RRB Linderhohl.'

Baugrubentiefe bis 1,25 m.
Aushub 'Erforderl. separieren, zwischenlagern, transportieren und ablagern auf einer Deponie etc., wird gesondert vergütet (Zulage).'

Abrechnung 'Abrechnung senkrecht über der Grundfläche des Fundamentes. Abrechnung nach Abtragsprofilen bzw. örtlichem Aufmaß.'
Menge: 5,000 m3
Leistungsbereichkatalog: 108

**02.01.0005 Baustoff lief.,in Baugrube einbauen WSG geeignet**
StL-Nr. 241081229919
Baustoff nach Unterlagen des AG liefern, in Baugrube
nach Unterlagen des AG einbauen und verdichten. Einbaudokumentation nach Unterlagen des AG übergeben.
Baustoff '= geeignetes, standfestes Material gem. ZTV E-StB, ohne bindige Bestandteile mit entsp. Eignungsnachweis. Der Eignungsnachweis ist dem AG vor Bauausführung vorzulegen. Abgestufte Körnung 0-32mm, Größtkorn max. 32 mm. Material gleichmäßig in Lagen von höchstens  30  cm Dicke einbauen und verdichten.
Mindestquantil d. Verdichtungsgrades v. Dpr = 100 %.'

Baugrube für 'Einlaufbauwerk RRB Linderhohl.'

Baustoff für Einbau in Wasserschutzgebieten geeignet.
Abrechnung 'Abrechnung senkrecht über der Grundfläche des Fundamentes. Abrechnung nach Auftragsprofilen bzw. örtlichem Aufmaß.'
Menge: 4,000 m3
Leistungsbereichkatalog: 108

**02.01.0006 Leitungsgraben herstellen*Tiefe bis 1,25 m*m.Verb./+10 m3 W. Verfüllboden ges.**
StL-Nr. 2410820791913099
Leitungsgraben profilgerecht herstellen. Straßenaufbruch wird gesondert vergütet.
In gewachsenem Boden. Homogenbereiche 'B 2 bis B 4 (siehe hierzu sep. Bodengutachten).'

Grabentiefe bis 1,25 m.
Breite der Grabensohle 'für Rohr DN 300 bis DN 400.'

Notwendigen Verbau entsprechend statischen und konstruktiven Erfordernissen herstellen, vorhalten und
entfernen. Offene Wasserhaltung bis zu einer Pumpenleistung von 10 m3 Fördermenge und 5,00 m Förderhöhe
je Stunde und Haltung ausführen.
Aushub wird zum Verfüllen nicht verwendet. Verfüllen
des Grabens nach Verlegen der Leitung wird gesondert
vergütet.
Zum Verfüllen nicht verwendeten Aushub 'fördern, erforderl. separieren, zwischenlagern, transportieren und ablagern auf einer Deponie etc., wird gesondert vergütet
(Zulage).'

Abrechnung 'Abgerechnet wird mit senkrechten Wänden.
Die Bestimmung der Mindestgrabenbreite erfolgt gemäß Tabelle 1 u. 2 der DIN EN 1610.
Die Aushubtiefe für die Leitungsgräben wird ab Erdplanum bzw . UK Oberbodenabtrag gerechnet.'
Menge: 5,000 m3
Leistungsbereichkatalog: 108

**02.01.0007 Leitungszone verfüllen**
Leitungszone verfüllen
Material in Leitungszone nach DIN EN  1610  über Bettung einbauen und verdichten.
Material kornabgestuftes Mineralgemisch 0/11. Die Dicke der Abdeckung (Leitungszone) über der Rohrleitung beträgt  300  mm.
Breite der Grabensohle für Rohr DN 300 bis DN 400.
Menge: 1,000 m3

**02.01.0008 Baustoff lief.,in Leitungsgr. einb.*Tiefe bis 1,25 m*WSG geeignet oberh.Leitungsz.*Abrechnung senkr.**
StL-Nr. 24108238919111
Baustoff nach Unterlagen des AG liefern, in Leitungsgraben einschließlich Schachtbaugruben einbauen und
verdichten. Einbaudokumentation nach Unterlagen des AG
übergeben.
Baustoff 'gebrochenes Naturgestein, ohne bindige Bestandteile gem . ZTV E-StB.
Abgestufte Körnung 0 - 32 mm, Größtkorn max. 32 mm.
Material gleichmäßig in Lagen von höchstens 30 cm Dicke
einbauen und verdichten.'

Grabentiefe bis 1,25 m.
Breite der Grabensohle 'für Rohr DN 300 bis DN 400.'

Baustoff für Einbau in Wasserschutzgebieten geeignet.
Baustoff nach Verlegen der Leitung in Graben oberhalb
der Leitungszone und in Baugruben einbauen und verdichten.
Abrechnung mit senkrechten Wänden entsprechend
der Abrechnung beim Aushub.
Menge: 1,000 m3
Leistungsbereichkatalog: 108

#### Unterabschnitt 02.02 Entwässerung für Straßen

**02.02.0001 Kunststoffrohrleitung herstellen*PE-HD-Rohr Verb. Wahl AN*Bettung Typ 1 Tiefe bis 1,25 m*Überdeckg.0,5-1 m**
StL-Nr. 2411033491111190
Entwässerungsleitung aus Kunststoffrohren nach statischen und konstruktiven Erfordernissen herstellen. An-
schluss an Schacht sowie Formstücke werden gesondert
vergütet.
Rohr DN/ID '315 KG.'

Rohr aus PE-HD.
Rohrverbindung nach Wahl des AN.
Bettung nach DIN EN 1610, Typ 1 herstellen. Boden für
Leitungszone liefern und einbauen.
Fließsohlentiefe bis 1,25 m.
Überdeckungshöhe 0,50 bis 1,00 m.
Ringsteifigkeit 'SN 10 nach DIN EN ISO 9969.'
Menge: 2,000 m
Leistungsbereichkatalog: 110

**02.02.0002 Formstück einbauen (Zul.)*Kunststoff-Rohr**
StL-Nr. 24110369990499
Formstück in Rohrleitung einbauen. Vergütet wird der
Mehraufwand für den Einbau des Formstückes gegenüber
der bis zur Innenfläche der Sammelrohrleitung durchgemessenen Rohrleitung.
Formstück '= Bögen DN/ID 315 KG.'

Rohr aus Kunststoff.
Durchgangsrohr '= DN/ID 315 KG.
Ringsteifigkeit SN 10 nach DIN EN ISO 9969.'
Menge: 5,000 St
Leistungsbereichkatalog: 110

**02.02.0003 Anschlussrohrleitung trennen**
Anschlussrohrleitung ablängen bzw.  ggf.  bei Böschungs- auslauf durch Schrägschnitt der entsp. Böschungsneigung anpassen.
Rohr DN bis  400  mm .
Schnitt sauber ausführen.
Abbruchgut der Verwertung nach Wahl des AN zuführen.
Menge: 2,000 St

**02.02.0004 Schachtanschluss herstellen (Zul.)*Kunststoff-Rohr*Muffe+Gelenk**
StL-Nr. 24110362994902
Rohrleitung an Schacht anschließen, Anschluss abdichten. Vergütet wird der Mehraufwand für das Herstellen
des Anschlusses einschließlich Passstücke gegenüber der
bis zur Innenfläche des Schachtes durchgemessenen Rohrleitung.
Rohrleitung DN/ID '315 KG.'

Rohr aus Kunststoff.
Schacht aus 'Betonfertigteil, Einlaufbauwerk.'

Anschluss mit werksseitig eingebauter Muffe und Ge-
lenkstück.
Menge: 1,000 St
Leistungsbereichkatalog: 110

**02.02.0005 Rohrverbindung herstellen (Zul.)**
Rohrverbindung an vorh. Abflussrohrleitung herstellen, Anschluss abdichten. Vergütet wird der Mehraufwand für das Herstellen der Rohrverbindung einschließlich aller Pass- und Formstücke incl. Adapter der durchgemessenen Rohrleitung.
Anzubindendes Rohr = DN/ID 315 KG.
Anschlussleitung aus Kunststoff.
Vorh. Abflussrohrleitung = DN/ID 300 StB.
Abflussrohrleitung aus Beton, Stahlbeton, abgetrenntes Rohr ohne Muffe bzw. Spitzende, bündige Einbindung in vorh. Flügelwand RRB Linderhohl.
Menge: 1,000 St
Leistungsbereichkatalog: 110

**02.02.0006 Einlaufbauwerk herstellen**
Einlaufbauwerk (Geröll- u. Sedimentfang) als Beton- Fertigteil herstellen incl. liefern und setzen. Anschlüsse der ankommenden u. abgehenden Rohrleitungen werden gesondert vergütet.
Güteüberwachtes Stahlbetonfertigteil nach DIN EN 206-1 / DIN 1045-2/4 (kein Sichtbeton). Fugenlos betoniertes  Bauteil mit Boden.
Festigkeitsklasse C45/55 WU (wasserundurchlässiger Beton). Expositionsklassen XC4, XF3, XA2.

Abmessung:
Länge = ca. 2,30 m / Breite ca. 1,60 m / Höhe ca. 1,35 m.
Wand- u. Bodenstärke min. 150 mm zzgl. Amphibienausstieg.

Bodengefälle zum Ablauf, werkseitig eingebaute Schachtmuffe DN/ID 315 KG.
Mit Amphibienausstieg (Rampe) sowie mit Dammbalken aus  Eichenbohlen, mit Durchlassöffnungen in verzinkter Führungsschiene mit Arretierung gegen Aufschwimmen.
Höhe des Dammbalken über 0,60 bis 0,70 m.
Schräger Einlaufrechen aus verzinktem Flachstahl 40x10 mm, klappbar u. herausnehmbar, Stababstand unten ca. 50 mm / oben ca. 100 mm mit Winkelauflager.
Gerader Einlaufrechen aus verzinktem Flachstahl 40x10 mm, klappbar u. herausnehmbar, Stababstand ca. 50 mm mit Winkelauflager.
Erforderliche Sauberkeitsschicht als Frostschutzschicht aus Baustoffgemisch 0/32 oder aus Beton C 12/15, in einer Stärke von 20 cm herstellen.

Systemskizze od. glw.:
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Menge: 1,000 St

**02.02.0007 Schachtabdeckung anpassen*ADicke ü.10-20 cm*Mörtel M20**
StL-Nr. 241104639291
Schachtabdeckung freilegen und nach Bauablauf an die
neue planmäßige Höhe anpassen. Aufbrucharbeiten zum
Freilegen der Schachtabdeckung ausführen. Flächenbefestigung herstellen. Ausbauen sowie Liefern und Einbauen
von Schachtteilen werden gesondert vergütet.
Fläche '= unbefestigtes Außengelände, ländl. Wirtschaftswege sowie in Zuwegungen.'

Aufbruchdicke über 10 bis 20 cm.
Schachtabdeckung 'höher bzw. tiefer setzen, Anpassung über 5 bis 15 cm.'

Fuge zwischen Fertigteilen mit Mörtel M20 vollflächig
unter Verwendung von mindestens drei Distanzstücken
entsprechender Festigkeit herstellen, Fugen glattstreichen.
Menge: 1,000 St
Leistungsbereichkatalog: 110

**02.02.0008 Schachtteil ausbauen Abdeckung*Ausbau verwerten**
StL-Nr. 241104091001
Freigelegtes Schachtteil ausbauen. Aufbruch von Straßenbefestigung wird gesondert vergütet.
Teil = Abdeckung beliebiger Bauart, lichte Weite bis
1,00 m.
Sämtliche Ausbaustoffe nach Wahl des AN verwerten.
Menge: 2,000 St
Leistungsbereichkatalog: 110

**02.02.0009 Betonauflagering einbauen Rg.,verschiebsich*Höhe 60 mm Mörtel M20**
StL-Nr. 241104451101
Betonauflagering, lichter DU 625 mm, einbauen. Fugen
glattstreichen.
Auflagering verschiebesicher.
Ringhöhe = 60 mm.
Fuge zwischen Fertigteilen mit Mörtel M20 vollflächig
herstellen, Fugen glattstreichen.
Menge: 2,000 St
Leistungsbereichkatalog: 110

**02.02.0010 Betonauflagering einbauen Rg.,verschiebsich*Höhe 80 mm Mörtel M20**
StL-Nr. 241104451201
Betonauflagering, lichter DU 625 mm, einbauen. Fugen
glattstreichen.
Auflagering verschiebesicher.
Ringhöhe = 80 mm.
Fuge zwischen Fertigteilen mit Mörtel M20 vollflächig
herstellen, Fugen glattstreichen.
Menge: 2,000 St
Leistungsbereichkatalog: 110

**02.02.0011 Betonauflagering einbauen Rg.,verschiebsich*Höhe 100 mm Mörtel M20**
StL-Nr. 241104451301
Betonauflagering, lichter DU 625 mm, einbauen. Fugen
glattstreichen.
Auflagering verschiebesicher.
Ringhöhe = 100 mm.
Fuge zwischen Fertigteilen mit Mörtel M20 vollflächig
herstellen, Fugen glattstreichen.
Menge: 2,000 St
Leistungsbereichkatalog: 110

**02.02.0012 Schachtabdeckung aufsetzen DIN 19584, D, B*wasserdicht Deckel/Einlage*Höhe Zug um Zug Mörtel M20**
StL-Nr. 24110454111201
Schachtabdeckung, mit lichter Weite mindestens 610 mm
und rundem Rahmen, aufsetzen.
Klasse D 400, Ausführung nach DIN 19584, mit Rahmen aus
Gusseisen mit Beton.
Ausführung = tagwasserdicht.
Deckel mit dämpfender Einlage.
Schachtabdeckung zunächst provisorisch auflegen und
entsprechend Bauablauf Zug um Zug bis auf planmäßige
Höhe setzen.
Fuge zwischen Fertigteilen mit Mörtel M20 vollflächig
unter Verwendung von mindestens drei Distanzstücken
entsprechender Festigkeit herstellen, Fugen glattstreichen.
Menge: 2,000 St
Leistungsbereichkatalog: 110

#### Unterabschnitt 02.03 Schichten ohne Bindemittel

**02.03.0001 Frostschutzschicht herstellen URA+Einbaudoku*DPr min. 100 v.H.**
StL-Nr. 2411221090991199
Frostschutzschicht herstellen.
In Verkehrsflächen 'der Gehweg- u. Rinnenanlagen, Böschungstreppen, Böschungsbefestigungen sowie in der Betriebszufahrt (Rampe) des RRB Linderhohl.'

Baustoffgemisch '0/32.
Der Feinanteil < 0,063 mm darf im eingebauten Zustand nicht mehr als 7,0 M.-% betragen.'

Umweltrelevante Anforderungen beim Einsatz von Baustoffgemischen einschließlich Einbaudokumentation nach
Unterlagen des AG. Einbaudokumentation übergeben.
Verdichtungsgrad DPr mindestens 100 v.H.
Einbaudicke 'nach Unterlagen des AG, ggf. Handeinbau.
Baustoffgemisch gem. TL Gestein-StB / ZTV SoB-StB mit entsp. Eignungsnachweis. Der Eignungsnachweis ist dem AG vor Bauausführung vorzulegen.'

Abrechnung 'nach Auftragsprofilen bzw. örtlichem Aufmaß.'
Menge: 50,000 m3
Leistungsbereichkatalog: 112

**02.03.0002 Frostschutzschicht herstellen URA+Einbaudoku*DPr min. 100 v.H.**
StL-Nr. 2411221090991199
Frostschutzschicht herstellen.
In Verkehrsflächen 'der Angleichungs- u. Nebenbereichen, der ländlichen Wirtschafts- u. Waldwege sowie im Bereich des Wendeplatzes.'

Baustoffgemisch '0/22.
Der Feinanteil < 0,063 mm darf im eingebauten Zustand nicht mehr als 7,0 M.-% betragen.'

Umweltrelevante Anforderungen beim Einsatz von Baustoffgemischen einschließlich Einbaudokumentation nach
Unterlagen des AG. Einbaudokumentation übergeben.
Verdichtungsgrad DPr mindestens 100 v.H.
Einbaudicke 'nach Unterlagen des AG, ggf. Handeinbau.
Baustoffgemisch gem. TL Gestein-StB / ZTV SoB-StB mit entsp. Eignungsnachweis. Der Eignungsnachweis ist dem AG vor Bauausführung vorzulegen.'

Abrechnung 'nach Auftragsprofilen bzw. örtlichem Aufmaß.'
Menge: 100,000 m3
Leistungsbereichkatalog: 112

**02.03.0003 Deckschicht ohne Bindem. herst. URA+Einbaudoku*Dicke 3 cm**
StL-Nr. 241125029911
Deckschicht ohne Bindemittel herstellen.
In Verkehrsflächen 'der Angleichungs- u. Nebenbereichen.'

Baustoffgemisch '0/8, Kalkstein-Splittdecke.'

Umweltrelevante Anforderungen beim Einsatz von Baustoffgemischen einschließlich Einbaudokumentation nach
Unterlagen des AG. Einbaudokumentation übergeben.
Einbaudicke = 3 cm.
Menge: 450,000 m2
Leistungsbereichkatalog: 112

#### Unterabschnitt 02.04 Pflaster, Platten, Borde. Rinnen

**02.04.0001 Bordstein aufnehmen. alles Verw. AN**
StL-Nr. 23115031990200
Bordstein aufnehmen.
Bordstein 'mit einer Querschnittfläche bis 0,06  m².'

Fundament 'aus Beton, über 10 bis 30 cm dick und Rückenstütze aus Beton aufbrechen.'

Sämtliche Steine und übriges Aufbruchgut nach Wahl des
AN verwerten.
Menge: 10,000 m
Leistungsbereichkatalog: 115

**02.04.0002 Streifen/Rinne aus Naturstein aufn. Dicke 20 cm Grauwacke*Fugenmörtel*Verwertung AN**
StL-Nr. 2311504679319100
Streifen oder Rinne aus Naturstein aufnehmen. Aufbruch
der Tragschicht wird gesondert vergütet.
Dicke ca. 20 cm.
Breite des Streifens/der Rinne 'über 0,75 bis 1,50 m.'

Pflasterstein aus Grauwacke.
Mit Fugenfüllung aus hydraulisch gebundenem Fu-
genmörtel.
Fundament 'aus Beton, über 10 bis 30 cm dick und Rückenstütze aus Beton aufbrechen.'

Steine und Aufbruchgut nach Wahl des AN verwerten.
Menge: 50,000 m
Leistungsbereichkatalog: 115

**02.04.0003 Bordstein aus Beton setzen BSt. TB 8x25 cm**
StL-Nr. 2311531107009999
Bordstein aus Beton setzen. Breite der Rückenstütze
mind. 15 cm.
Bordstein = TB 8 x 25 cm.
Bordstein 'mit engen Fugen versetzen.'

Bordstein 'Gerader Stein - Baulänge 0,50 bis 1,00 m.
Radius > 20 m =  Bordsteinlänge 1,00 m,
Radius > 12 bis 20 m = Bordsteinlänge 0,50 m.'

Rückenstütze 'aus Beton C 20/25 bis 10 cm unter Oberkante Bordstein in Bereichen mit hinterliegender Oberflächenbefestigung bzw .  bis  5  cm unter Oberkante
Bordstein in Bereichen ohne hinterliegende Oberflächen-befestigung.'

Fundamentbeton 'Unterbeton und Rückenstütze aus Beton C  20/25 mit ausreichend Feinanteilen für dichtes Gefüge herstellen. Unterbeton 20 cm dick, Unterbeton mittels leichter Rüttelplatte vorverdichten. Betonrezept auf Handverarbeitung, Bauablauf u. Witterung abstimmen.
Überschüssige, unverdichtete Mengen entfernen. Ggf. Beton zum Fahrbahnkörper senkrecht abstechen.
In Abständen von ca. 5 - 7 m Dehnfugen aus Naturkautschukrecyclingmaterial oder Gummigranulat herstellen. Die Dehnfuge soll durchgängig bis UK Bettungsschichhergestellt werden.
Rückenstütze bis 5 - 10 cm unter OK, 15 cm breit aus Beton C 20/25 herstellen.

Notwendig werdende Schutzmaßnahmen, gegen das vorzeitige Austrocknen des Betons (Nachbehandlung) sind miteinzu-kalkulieren.'
Menge: 220,000 m
Leistungsbereichkatalog: 115

**02.04.0004 Bordstein trennen*BSt.nassschneiden**
StL-Nr. 231153269199
Bordstein auf Passmaß trennen.
Bordstein 'mit einer Querschnittfläche bis 0,06  m².'

Bordstein trennen durch Nassschneiden.
Bordstein 'quer bzw. auf Gehrung trennen.'
Menge: 6,000 St
Leistungsbereichkatalog: 115

**02.04.0005 Rinne mit Pflast. aus Beton herst. Muldenrinne*160/240/140,längs m.F., m. Vorsatz.**
StL-Nr. 2311542143299990
Rinne mit Pflastersteinen aus Beton herstellen. Mehrzeilige Rinne ist mit beidseitigen Schnurkanten herzustellen.
Muldenrinne nach Unterlagen des AG.
Format für Rastermaß des Pflastersteins = 160/240/140
mm. Verlegung längs zur Streifenrichtung.
Mit Fase, mit Vorsatzbeton.
Breite '6-zeilig, Grundrinne mit Stich 10,0'

Fundament und Rückenstütze 'Unterbeton und Rückenstütze aus Beton C  20/25  mit ausreichend Feinanteilen für dichtes Gefüge herstellen. Unterbeton 20 cm dick, Unterbeton mittels leichter Rüttelplatte vorverdichten. Betonrezept auf Handverarbeitung, Bauablauf u. Witterung abstimmen.
Überschüssige, unverdichtete Mengen entfernen. Grundrinne mit beidseitiger Bordeinfassung (TB 8x25), Bordsteine werden gesondert vergütet. Äußere Pflastersteine an Bordanlage anpassen, ggf. untere Längskante bzgl. der Fugenbreite beschneiden.'

Fuge 'mit Fugenverguss mit entsp. Eignungsnachweis verfüllen. Die Eignungsnachweis ist dem AG vor Bauausführung vorzulegen. Vor Einbau äußere Fugen - ggf. beidseitig - verschließen.
Fugenbereich mit zementärem, trasshaltigen und kunststoffvergütetem Pflaster-Fugenmörtel (Sackware) verfüllen. Fugenmörtel muss fließfähig und vorverdichtend
sein. Druckfestigkeit 25 N/mm² - 40 N/mm², Frost- und taubeständig. Nach Einbau Rinne mit geeignetem Schwammbrett nass reinigen.
In Abständen von ca. 5 - 7 m Dehnfugen aus Naturkautschuk
-Recyclingmaterial herstellen. Fugen immer im Bereich der Bordsteinfuge, ggf. Fugen schneiden. Die Dehnfuge soll durchgängig bis UK Bettungsschicht hergestellt werden. Bei Regeneinläufen ist unmittelbar vor und hinter diesem die Dehnungsfuge.'

Verlegung 'Zementäre, trasshaltige u. kunststoffvergütete Haftschlämme (Sackware) als Verbund zw. Pflasterstein und Unterbeton aufbringen. Pflastersteine
vor dem Versetzen mit Haftschlämme befeuchten und sofort in den noch frischen Unterbeton einklopfen.
Fugenverguss mittels Schlämmverfahren einbringen.

Notwendig werdendes Schneiden der Pflastersteine vor Ort sind in diese Position mit einzukalkulieren.

Notwendig werdende Schutzmaßnahmen, gegen das vorzeitige Austrocknen des Betons (Nachbehandlung) sind mit einzu-kalkulieren.'
Menge: 50,000 m
Leistungsbereichkatalog: 115

**02.04.0006 Umpflasterung / Ummauerung herst.**
Umpflasterung / Ummauerung incl. Pflasterstreifen herstellen, Einbau  im Ein- u. Auslaufbereich der entsprechenden Entwässerungsrohrleitungen (Rohrscheitel auch bei geringer Überdeckung umpflastern) sowie vor Einlaufbauwerken und um Kontrollschächte etc.

Die Pflasterung  /  Mauerung ist der jeweiligen Böschungsneigung anzupassen und mit Oberboden incl. Raseneinsaat anzugleichen. Notwendig werdende Erdarbeiten
u. das Liefern von zusätzlichem Oberboden ist mit einzukalkulieren.

Offene Wasserhaltung bis zu einer Pumpenleistung von  10 m³  Fördermenge mal  5,00  m Förderhöhe je Stunde und Haltung durchführen.

Material: Betonpflastersteine, Format für Rastermaß
  des Pflastersteins  =  160/160/140  mm .
  Mit Fase, mit Vorsatzbeton.

Bettung: Sauberkeitsschicht min. 15 cm dick, Unterbettung und Rückenstütonrezept auf ze C  20/25  mit ausreichend Feinanteilen für dichtes Gefüge.
Unterbeton  20  cm dick, Betonrezept auf Handverarbeitung u. Witterung abstimmen.
Überschüssige, unverdichtete Mengen entfernen.

Fugen  :  Fugen mit gießfähigem Fugenmörtel nach geeignetem Rezept verfüllen bzw .  in  Teilbereichen der Ummauerungen händig mit  geeignetem Fugenmörtel verfugen.
Druckfestigkeit 22 - 26 N/mm². Vor Abbinden des Fugenmörtel Pflasterung reinigen.

Notwendig werdendes Schneiden der Pflastersteine vor Ort an die jeweiligen Rohr- u. Schachtaussparungen sind in diese Position mit einzukalkulieren.

Notwendig werdende Schutzmaßnahmen, gegen das vorzeitige Austrocknen des Betons (Nachbehandlung) sind mit einzukalkulieren.
Menge: 12,000 m2

**02.04.0007 Umpflasterung von Einbauten herst. Schacht, DN 800*rechteckig Bst. 160/160/140**
StL-Nr. 2311590620419999
Umpflasterung von Einbauten in unbefestigten Flächen
herstellen. Abgerechnet wird je Stück Einbauteil.
Einbauteil = Schachtabdeckung, DN 800.
Umpflasterung rechteckig, Größe 1,50 x 1,50 m.
Betonstein, Format für Rastermaß des Pflastersteins =
160/160/140 mm.
Beton für Fundament und Rückenstütze 'Unterbeton und Rückenstütze aus Beton C  20/25  mit ausreichend Feinanteilen für dichtes Gefüge herstellen. Unterbeton mittels leichter Rüttelplatte vorverdichten. Betonrezept auf Handverarbeitung, Bauablauf u. Witterung abstimmen.
Überschüssige, unverdichtete Mengen entfernen.'

Fundamentdicke und Höhe der Rückenstütze 'Unterbeton 20 cm dick, Rückenstütze bis  5,0 cm unter OK Betonpflasterstein hochziehen u. 15 cm breit herstellen.'

Fuge 'mit Fugenverguss mit entsp. Eignungsnachweis verfüllen. Die Eignungsnachweis ist dem AG vor Bauausführung vorzulegen. Vor Einbau äußere Fugen - ggf. beidseitig - verschließen.
Fugenbereich mit zementärem, trasshaltigen und kunststoffvergütetem Pflaster-Fugenmörtel (Sackware) verfüllen. Fugenmörtel muss fließfähig und vorverdichtend
sein. Druckfestigkeit 25 N/mm² - 40 N/mm², Frost- und taubeständig. Nach Einbau Rinne mit geeignetem Schwammbrett nass reinigen.

Notwendig werdendes Schneiden der Pflastersteine vor Ort an die jeweiligen Schachtaussparungen sind in diese Position mit einzukalkulieren.

Notwendig werdende Schutzmaßnahmen, gegen das vorzeitige Austrocknen des Betons (Nachbehandlung) sind mit einzukalkulieren.'
Menge: 3,000 St
Leistungsbereichkatalog: 115

**02.04.0008 Fläche aus Rasensteinen herstellen R-Gittersteine Beton 12cm dick**
StL-Nr. 2311591219290999
Fläche aus Rasensteinen einschl. Verfüllung herstellen.
Unterlage standfest verdichten. Erdarbeiten werden gesondert vergütet.
Befestigung aus Rasengittersteinen.
Ausführung '= Betriebszufahrt (Rampe) des RRB Linderhohl. Verlegung quer zur Fahrtrichtung.'

Rasenstein aus Beton, Dicke mindestens 12 cm mit versenkten Stegen.
Bettung aus Baustoffgemisch 'Sauberkeitsschicht min. 15 cm dick, Unterbeton und Rückenstütze aus Beton C 20/25 mit ausreichend Feinanteilen für dichtes Gefüge. Unterbeton 20 cm dick, Betonrezept auf Handverarbeitung u. Witterung abstimmen. Überschüssige, unverdichtete Mengen entfernen. Beton ggf. zum Fahrbahnkörper senkrecht
abstechen.'

Verfüllen mit 'Schotterrasen mit Mineralstoffen und Oberboden. Flächen vorbereiten. Mineralstoffe liefern und profilgerecht einbauen, mit Oberboden verfüllen, einrütteln und verdichten. Mineralstoffe (85 Vol.-v.H) und Oberboden (15 Vol.v.H.), Naturgestein 0 / 32 m.'

Einsaat 'Saatgutmenge = 20 g/m².
Regiosaatgutmischung (RSM Regio), Ursprungsgebiet 7, Rheinisches Berglan'
Menge: 75,000 m2
Leistungsbereichkatalog: 115

**02.04.0009 Rasensteine trennen R-St. nass schn.*R-St. aus Beton**
StL-Nr. 231159172199
Rasensteine auf Passmaß trennen.
Rasensteine nass schneiden.
Art = Rasensteine aus Beton.
Dicke 'über 10 bis 14 cm.'
Menge: 15,000 m
Leistungsbereichkatalog: 115

**02.04.0010 Böschungstreppe herstellen Stufenbr. 80 cm*H/B 18/27 cm Betonfertigteile*beids. Tr.w. Bet. Fugenmörtel**
StL-Nr. 23115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 10,000 m
Leistungsbereichkatalog: 115

**02.04.0011 Böschungsbefestigung herstellen Böschung 1:1,5 Planum herstellen Fertigzementm.**
StL-Nr. 23115931191901
Böschungsbefestigung eben herstellen auf Bettung aus
Beton, Dicke mind. 10 cm.
Ausführung auf Böschung mit Neigung 1:1,5 einschließlich Podesten und Bermen.
Pflaster aus 'Rechteck-Pflasterstein, Format 100 x 200 mm, Steinstärke 80 mm - grau.'

Planum herstellen.
Bettung aus Beton 'C 20/25, Ausbreitmaßklasse F1.'

Fugen mit Fertigzementmörtel verfüllen, Druckfestigkeit
am Würfel mind. 50 MPa, Zement Art CEM I, w/z höchstens
0,50, frost-/tausalzbeständig, Ausbreitmaßklasse F3.
Menge: 10,000 m2
Leistungsbereichkatalog: 115

**02.04.0012 Pflasterdecke mit Verb.pfl. herst. Fase 2/2*SZ18/LA20**
StL-Nr. 2311511690911999
Pflasterdecke mit Verbundpflastersteinen mit Vorsatzbeton herstellen. Oberfläche der Pflastersteine, Trassierung der Pflasterdecke und Verlegung der Pflastersteine
in Kurvenbereichen nach Unterlagen des AG.
In Flächen 'der Gehweganlagen.'

Format 'Rechteck-Pflasterstein, Format 100 x 200 mm,
Steinstärke 80 mm - grau.'

Fase max. 2/2 mm.
Baustoffgemisch für Bettung und Fugen Kategorie
SZ18/LA20.
Bettung aus Baustoffgemisch 'Gesteinskörnung / Edelsplitt 2/5.'

Fuge 'mit Brechsand 0/2, mit Durchgang auf dem Sieb 1 mm von 40 bis 70 M.-v.H. vollflächend schließen, ggf .  Arbeitsgang mehrfach nach Setzung der Fugenfüllung wiederholen.'

Steine im Verband 'Läuferverband verlegen.'
Menge: 60,000 m2
Leistungsbereichkatalog: 115

**02.04.0013 Pflastersteine zuarbeiten*aus Beton**
StL-Nr. 231151959199
Pflastersteine auf Passmaß trennen und Pflastersteine
an Kanten und Einfassungen oder an Aussparungen und
Einbauten über 1,00 m2 Einzelgröße zuarbeiten, nassschneiden oder behauen.
Das Zuarbeiten, Nassschneiden oder Behauen der Pflastersteine an Aussparungen und Einbauten bis zu 1,00 m2
Einzelgröße wird gesondert vergütet.
Pflastersteine 'mittels Nassschnitt trennen.'

Art = Pflastersteine aus Beton.
Dicke 'über 6 bis 10 cm.'
Menge: 55,000 m
Leistungsbereichkatalog: 115

#### Unterabschnitt 02.05 Zaunanlage

**02.05.0001 Zaun aufnehmen Wildschutzzaun*Höhe 1,50-2,00 m*Abstand3,00-4,00m Pf.i.Beton40/80*Löcher schließen Material verwert.**
StL-Nr. 2112810113933101
Zaun aufnehmen, einschließlich Verstrebungen.
Wildschutzzaun.
Zaunhöhe über 1,50 bis 2,00 m.
Pfosten 'aus Holz, Stahl, Kunststoff und Beton.'

Pfostenabstand über 3,00 bis 4,00 m.
Pfosten mit Einzelfundament aus Beton, Durchmesser bis
40 cm, Tiefe bis 80 cm.
Pfostenlöcher entsprechend der sie umgebenden Fläche
schließen. Material aus Baubereich.
Ausgebautes Material nach Wahl des AN verwerten.
Menge: 285,000 m
Leistungsbereichkatalog: 128

**02.05.0002 Tür/Tor aufnehmen*Löcher schließen Material verwert.**
StL-Nr. 2112810399999101
Tür/Tor, mit beidseitigen Pfosten, einschließlich der
erforderlichen Erdarbeiten, aufnehmen.
Zaun '= Stahlgitterzaun'

Höhe 'über 1,50 m bis 1,80 m.'

Breite 'bis 2,00 m.'

Pfosten 'in Beton, Rohrposten 60-80 mm.'

Betonfundamente 'Fundamentgröße bis  60x60x80 cm. Köcherfundamente entspr. abbrechen und entsorgen.'

Pfostenlöcher entsprechend der sie umgebenden Fläche
schließen. Material aus Baubereich.
Material nach Wahl des AN verwerten.
Menge: 2,000 St
Leistungsbereichkatalog: 128

**02.05.0003 Tür/Tor aufnehmen*Löcher schließen Material verwert.**
StL-Nr. 2112810399999101
Tür/Tor, mit beidseitigen Pfosten, einschließlich der
erforderlichen Erdarbeiten, aufnehmen.
Zaun '= Stahlgitterzaun'

Höhe 'über 1,50 m bis 1,80 m.'

Breite 'über 4,00 m bis 6,00 m.'

Pfosten 'in Beton, Vierkant-Posten ca. 100x100 mm.'

Betonfundamente 'Fundamentgröße bis  70x70x80 cm. Köcherfundamente entspr. abbrechen und entsorgen.'

Pfostenlöcher entsprechend der sie umgebenden Fläche
schließen. Material aus Baubereich.
Material nach Wahl des AN verwerten.
Menge: 1,000 St
Leistungsbereichkatalog: 128

**02.05.0004 Tür/Tor aufnehmen*Löcher schließen Material verwert.**
StL-Nr. 2112810399999101
Tür/Tor, mit beidseitigen Pfosten, einschließlich der
erforderlichen Erdarbeiten, aufnehmen.
Zaun '= Stahlgitterzaun'

Höhe 'über 1,50 m bis 1,80 m.'

Breite 'über 6,00 m bis 8,00 m.'

Pfosten 'in Beton, Rohrposten 130-150 mm.'

Betonfundamente 'Fundamentgröße bis  70x70x80 cm. Köcherfundamente entspr. abbrechen und entsorgen.'

Pfostenlöcher entsprechend der sie umgebenden Fläche
schließen. Material aus Baubereich.
Material nach Wahl des AN verwerten.
Menge: 1,000 St
Leistungsbereichkatalog: 128

**02.05.0005 Stahlgitterzaun herstellen Zaunhöhe 1,83 m*Pf.St. 60x40x2mm Pf.L2,5m Fu.40x80*Feldlänge 2,50 m Doppelstabmatte*Ob.Abschl.überst. Besch. moosgrün**
Stahlgitterzaun einschließlich der erforderlichen Erd-arbeiten herstellen. Stahlteile feuerverzinkt. Verbin-dungsteile aus nichtrostendem Stahl mind. Stahlsorte A2. Eck- und Endausbildung werden gesondert vergütet.
Zaunhöhe = über 1,80 m bis 1,85 m.
Pfosten aus Stahl, regensicher abgedeckt, Abmessung 60x40x2 mm.
Pfostenlänge = über 2,50 m bis 2,75 m.
Betonfundament C 20/25, Länge x Breite = 40 x 40 cm,  Tiefe = 80 cm, bis 5 cm unter Oberkante Gelände.
Feldlänge = über 2,50 m bis 2,60 m.
Doppelstabmatte aus Drahtstäben.
Senkrechte Drähte 6 mm, zwei waagerechte Drähte 8 mm, Maschenweite 50x200 mm.
Oberer Abschluss überstehend.
Pulverbeschichtung moosgrün, RAL 6005.
Boden-/Felsklasse Homogenbereiche B 2 bis B 4 (siehe hierzu sep. Bodengutachten).
Menge: 275,000 m
Leistungsbereichkatalog: 128

**02.05.0006 Eckausbild.f.St.gitterz.herst.(Zul)**
StL-Nr. 21128223
Eckausbildung für Stahlgitterzaun mit Eckverbindern und
Schrauben fachgerecht herstellen. Matten kürzen und anpassen. Korrosionsschutz an den Schnittstellen herstellen.
Menge: 6,000 St
Leistungsbereichkatalog: 128

**02.05.0007 Endausbild.f.St.gitterz.herst.(Zul)**
StL-Nr. 21128225
Endausbildung für Stahlgitterzaun fachgerecht herstellen. Matten eventuell kürzen und anpassen. Korrosionsschutz an den Schnittstellen herstellen.
Menge: 6,000 St
Leistungsbereichkatalog: 128

**02.05.0008 Höhenvers.f.St.gitterz.herst.(Zul) Höhenversatz 20cm**
StL-Nr. 2112822701
Höhenversatz für Stahlgitterzaun fachgerecht herstellen. Verlängerten Pfosten setzen. Matte anpassen. Korrosionsschutz an Schnittstellen herstellen. Vergütet
wird der Mehraufwand gegenüber dem durchgehenden Zaun.
Höhenversatz = 20 cm.
Menge: 5,000 St
Leistungsbereichkatalog: 128

**02.05.0009 Höhenvers.f.St.gitterz.herst.(Zul) Höhenversatz 40cm**
StL-Nr. 2112822702
Höhenversatz für Stahlgitterzaun fachgerecht herstellen. Verlängerten Pfosten setzen. Matte anpassen. Korrosionsschutz an Schnittstellen herstellen. Vergütet
wird der Mehraufwand gegenüber dem durchgehenden Zaun.
Höhenversatz = 40 cm.
Menge: 2,000 St
Leistungsbereichkatalog: 128

**02.05.0010 Tor,einflügelig,f.St.gitterz.herst.**
Tor, einflügelig, für Stahlgitterzaun, einschließlich der erforderlichen Erdarbeiten herstellen. Tor mit Feststeller für den geöffneten Zustand. Tor abschließbar, beidseitig bedienbar. Stahlteile feuerverzinkt. Zubehör- und Verbindungsteile aus nichtrostendem Stahl mind. der Stahlsorte A2.
Zaunanschluss herstellen.
Torhöhe = über 1,80 m bis 1,85 m.
Pfostenlänge = über 2,50 m bis 2,75 m.
Torbreite = 1,00 m, beidseitige Pfosten aus Stahl,
100x100x3 mm, regensicher abgedeckt.
Betonfundament C 20/25, Länge x Breite = 40 x 40 cm,  Tiefe = 80 cm bis 5 cm unter Oberkante Gelände,
Sauberkeitsschicht min. 15 cm dick.
Stahlrahmen, 80x60x3 mm, Übersteigschutz mit Zackenschiene.
Rahmenfüllung Doppelstabmatte aus Drahtstäben. Senkrechte Drähte 6 mm, zwei waagerechte Drähte 8 mm, Maschenweite 50x200 mm.
Pfosten und Rahmen pulverbeschichtet, moosgrün, RAL 6005.
Drückergarnitur starr, mit Zylinderschloss verschließbar. Schloss liefert AG.
Boden-/Felsklasse Homogenbereiche B 2 bis B 4 (siehe hierzu sep. Bodengutachten).
Menge: 1,000 St
Leistungsbereichkatalog: 128

**02.05.0011 Tor,einflügelig,f.St.gitterz.herst.**
Tor, einflügelig, für Stahlgitterzaun, einschließlich der erforderlichen Erdarbeiten herstellen. Tor mit Feststeller für den geöffneten Zustand. Tor abschließbar, beidseitig bedienbar. Stahlteile feuerverzinkt. Zubehör- und Verbindungsteile aus nichtrostendem Stahl mind. der Stahlsorte A2.
Zaunanschluss herstellen.
Torhöhe = über 1,80 m bis 1,85 m.
Pfostenlänge = über 2,50 m bis 2,75 m.
Torbreite = 1,50 m, beidseitige Pfosten aus Stahl,
100x100x3 mm, regensicher abgedeckt.
Betonfundament C 20/25, Länge x Breite = 40 x 40 cm,  Tiefe = 80 cm bis 5 cm unter Oberkante Gelände,
Sauberkeitsschicht min. 15 cm dick.
Stahlrahmen, 80x60x3 mm, Übersteigschutz mit Zackenschiene.
Rahmenfüllung Doppelstabmatte aus Drahtstäben. Senkrechte Drähte 6 mm, zwei waagerechte Drähte 8 mm, Maschenweite 50x200 mm.
Pfosten und Rahmen pulverbeschichtet, moosgrün, RAL 6005.
Drückergarnitur starr, mit Zylinderschloss verschließbar. Schloss liefert AG.
Boden-/Felsklasse Homogenbereiche B 2 bis B 4 (siehe hierzu sep. Bodengutachten).
Menge: 1,000 St
Leistungsbereichkatalog: 128

**02.05.0012 Tor,zweiflügel.,f.St.gitterz.herst.**
Tor, zweiflügelig, für Stahlgitterzaun, einschließlich der erforderlichen Erdarbeiten herstellen. Tor mit Feststeller für den geöffneten Zustand. Für den geschlossenen Zustand Auflaufbock mit Feststellriegel der
bei geschlossenem Tor nicht geöffnet werden kann.
Stahlteile feuerverzinkt. Zubehör- und Verbindungsteile aus nichtrostendem Stahl mind. der Stahlsorte A2. Zaunanschluss herstellen.
Torhöhe = über 1,80 m bis 1,85 m.
Pfostenlänge = über 2,50 m bis 2,75 m.
Torbreite = 6,00 m, beidseitig Pfosten aus Stahl, 160x160x4 mm, regensicher abgedeckt.
Betonfundament C 20/25, Länge x Breite = 60 x 60 cm,  Tiefe = 80 cm bis 5 cm unter Oberkante Gelände, Sauberkeitsschicht min. 15 cm dick..
Stahlrahmen, 80x60x3 mm, Übersteigschutz mit Zackenschiene.
Rahmenfüllung Doppelstabmatte aus Drahtstäben. Senkrechte Drähte 6 mm, zwei waagerechte Drähte 8 mm, Maschenweite 50x200 mm.
Pfosten und Rahmen pulverbeschichtet, moosgrün, RAL 6005.
Drückergarnitur starr, mit Zylinderschloss verschließbar. Schloss liefert AG.
Boden-/Felsklasse Homogenbereiche B 2 bis B 4 (siehe hierzu sep. Bodengutachten).
Menge: 1,000 St
Leistungsbereichkatalog: 128

**02.05.0013 Grasstopp-Platte liefern Kunststoff-RC DU min.500 mm*Verbundelement**
StL-Nr. 211299131912
Grasstopp-Platte liefern. Mit Ausschnitt entsprechend
Einsatzprofil.
Grasstopp-Platte aus Kunststoff-Recycling aus Polyethylen (PE).
Für Einsatz 'bei Zaunposten-Anlage, Pfosten-Abmessung 60x40 mm. Kunststoff-Unkrautteller.'

Form = rund, tellerförmig, mit Wölbung nach oben. Der
Durchmesser beträgt mindestens 500 mm, mit Versteifungsrippen.
Montage- und Demontageschlitz vollständig formschlüssig
durch Verbindungselement geschlossen.
Menge: 110,000 St
Leistungsbereichkatalog: 129

#### Unterabschnitt 02.06 Sonstiges

**02.06.0001 Behandlungsanlage reinigen**
*** Pauschalposition
Hydrodynamische Reinigung (Wasser-Hochdruckreinigung) der gesamten Regenwasserbehandlungsanlage (RWBA) - Auslaufbauwerk aus Stahlbeton bzw. Kunststoff,  einschl. aller Anlagenbestandteilen u. Einbauteilen durchführen. Die hydrodynamische Reinigung erfolgt ausschließlich mit Frischwasser des AN. Wasserdruck über 400 bis 600 bar.
Reinigungsrückstände nach Unterlagen des AG entsorgen. Entsorgung nach Unterlagen des AG nachweisen. Kosten der Entsorgung sind einzurechnen.
Die Position gilt incl. aller Transport-, Material-, Geräte- und Personalkosten.

Gesamtfläche der Abscheideranlage über 100 bis 150 m².
Menge: 1,000 Psch

**02.06.0002 Stahlgeländer einbauen*Stahl,n.rostend H = 1000 mm Verank.Fusspl.**
StL-Nr. 2412131392190030
Geschweißtes Stahlgeländer nach Unterlagen des AG einbauen.
Abrechnung nach Länge des Handlaufs zwischen den
Achsen der Endpfosten bzw. Endstäbe.
Geländer 'auf vorh. Auslaufbauwerk incl. zwei Eckausbildungen (2 x 90°Winkel) ausführen.'

Baustoff = Nichtrostender Stahl, Werkstoff-Nr. 1.4401
oder 1.4571.
Oberflächenbeschaffenheit nach Unterlagen des AG.
Höhe des Geländers 1000 mm.
Ausbildung 'als Rohrgeländer mit einem Zwischen- rohrholm.'

Verankerung mit Fußplatte und Verbundankern.
Menge: 12,000 m
Leistungsbereichkatalog: 121

**02.06.0003 Gitterrost an Notüberlauf einbauen**
Geschweißter Stahlgitterrost vertikal an Auslaufbauwerk (Notüberlauf) einbauen.
Zuverschließende Öffnung / Aussparung des vertikalen Notüberlaufes: Länge = ca. 7,00 m, Breite = ca. 0,70 m.
Gitterrost aus verzinktem Flachstahl 40x10 mm, Stababstand ca.50 mm mit umlaufendem verzinktem Winkelauflager. Gitterrost incl.  Winkelauflager vertikal andübeln. Befestigungs- / Dübelabstand über 35 cm bis 45 cm.

Bestandsbilder:

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Menge: 1,000 St

**02.06.0004 Drosselschieber ausbauen**
Verbauten Drosselschieber in Bauwerk demontieren und aufnehmen. Schraubverbindung lösen, Dübellöcher fachgerecht verschließen.

Schieberart: Drosselschieber mit Spindelantrieb.
Schiebertiefe: über 3,00 m bis 5,00 m.
Rohrschieber:DN/ID 300 bis 400.

Gesamtes Material nach Wahl des AN verwerten.

Bestandsbilder:

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Menge: 1,000 St

**02.06.0005 Drosselschieber einbauen**
Verstellbarer, speziell für Abwasser geeigneten Drosselschieber mit kreisförmigem Querschnitt u. horizontalem Schiebergestänge zur Drosselung von mittleren bis großen Abflüssen bei mittleren bis kleinen Wasserdrücken einbauen. Antrieb des Drosselschiebers über  nichtsteigende Spindelstange mit Vierkanntschraube.
Schieberskala auf Schieberplatte und Lagerblock zum andübeln an Bauwerkswand. Andübeln des Drosselschieber an eine ebene, senkrechte Wand, oberwasserseitig.
Baustoff für Spindel, Spindelverlängerung, Lagerblock, Halterung u. Befestigungsteile aus nichtrostendem Stahl, Werkstoff-Nr. 1.4401 oder 1.4571.
Droselschieber incl. Schiebergestänge liefern und montieren, ggf. Gitterrostabdeckung anpassen.
Drosselabfluss bzgl. der Schieberstellung (Öffnungswerte des Schiebers) berechnen u. voreinstellen.

Drosselschiebernennweite DN/ID 300.
Einbautiefe über 3,50 m bis 4,50 m.
Drosselabfluss, Q = 55 l/s.

Bauwerk-Schnitt:

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Menge: 1,000 St

**02.06.0006 Schieberantrieb einbauen**
Schieber-Standsäule mit Handstellrad aus 1.4301 mit einer abdeckbaren Fettzugangsbohrung, min. Durchmesser 50 mm zum Aufdübeln auf eine Betondecke bzw. auskragende Anbauplatte liefern und montieren. Bedienbarkeit des Handstellrad zum Lösen max 400 N und für den übrigen Hub 100 N nicht übersteigen. Walzgelagertes Handrad mit geschlossenen kantenlosen Konturem mit UV-beständiger rostfreien Stellungsanzeige mit Axialdichtringen zwecks Überflutung der Anlage.  Hubhöhe in Lupenfunktionsfenster ablesbar, incl. Antriebsschutzhaube aus 1.4301.
Entspr. auskragende Anbaublatte anfertigen und montieren, ggf. Gitterrostabdeckung anpassen.
Menge: 1,000 St

**02.06.0007 Einstieg in Gitterrostabdeckung**
Einstiegsöffnung in vorh. Gitterrostabdeckung nach Unterlagen des AG herstellen.
Einbauort = Ablaufbauwerk Linderhohl, hier im Bereich der beiden neuen Steigleitern mit Steigschutz-Schienensystem.
Ausführung = Schweißpressrost.
Belastung '2,5 kN/m2, Einzellast 1 kN.'
Öffnung 'Rechteckig, 800x800 mm.'

Gitterrost, Maschenweite 30/30 mm.
Befestigung mit Scharnier und Schrauben an Auflagerkonstruktion aus Profilstahl. Auflagerkonstruktion einbauen.
Baustoff = Stahl, feuerverzinkt. Befestigungs- und Verschlußteile aus nichtrostendem Stahl, Stahlsorte A4
oder A5 bzw. Werkstoff-Nr. 1.4401 oder 1.4571.

Notwendige Anpassungsarbeiten an die vorh. Gitter- rostabdeckung vor Ort, sind in diese Position mit einzukalkulieren.

Bestandsbilder:

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Menge: 2,000 St

**02.06.0008 Steigeisen im Bauwerk entfernen**
Vorh. Steigeisen, zweiläufig nach DIN 1212 4 St/m im Bauwerksbereich incl. zwei Abstiegshandläufen entfernen und nach Wahl des AN verwerten.
Baustoff = Gusseisen.
Schadstellen ausbessern. Schadhaften Beton in unter-schiedlichen Einzelflächen ausbessern. Schadstelle zu einem Rechteck aufweiten. Entfernen des schadhaften Betons. Ränder der schadhaften Flächen abgestimmt auf den
Reparaturbaustoff bearbeiten. Reparaturstelle reinigen, Betonfläche mit Grundierung vollflächig vorstreichen und Reparaturbaustoff einbauen. Ausgebaute Stoffe nach Wahl des AN verwerten. Der Reparaturbaustoff wird nicht gesondert vergütet.
Reparaturbaustoff = PCC-Mörtel.
Menge: 32,000 St
Leistungsbereichkatalog: 114

**02.06.0009 Steigleitern mit Steigschutzsystem**
Ortsfeste Steigleiter mit Steigschutz-Schienensystem liefern und einbauen.
Baustoff = Nichtrostender Stahl, Werkstoff-Nr. 1.4401 oder 1.4571, geschlossenes Rechteck-Rohrholmprofil. Leitersprossen 30x30 mm, tritt- und rutschsicher.
Leiter- / Sprossenbreite über 440 bis 500 mm, einschließlich Wandhalter. Steigmaß 280 mm.
Leiterlänge über 3,00 bis 4,75 m zzgl. Einholm-Einstiegshilfe.
Steigschutz-Schienensystem aus nichtrostendem Stahl, Werkstoff-Nr. 1.4401 oder 1.4571. Führungsschienen einschließlich Schienenverbinder und Halterung. Kupplung für aufsteckbare Einholm-Einstiegshilfe einschließlich zwei Endanschlägen. Befestigung am Leiterholm.
Steigleiter mit Steigschutz-Schienensystem geprüft u. zertifiziert nach DIN EN ISO 14122, DIN EN 14396, DIN 18799, DIN EN 351.

Einholm-Einstiegshilfe, versenkbar, zur Wandmontage liefern und einbauen. Verankerung mit vertikaler Befestigungsplatte und Verbundankern über 4 Befestigungs- punkte. Fühungshülse DU = 44 mm, Haltestange 38 mm. Länge der Haltestange 1,60 m, arretierbare Haltestange.
Einstiegshilfe geprüft u. zertifiziert nach DIN EN 19572.
Menge: 2,000 St
